# Suport mural per a bany

- Propietat de l'arxiu: CYPE Ingenieros S.A.
- Format: FIEBDC-3/2016
- Programa: Generador de preus de la construcció. CYPE Ingenieros, S.A.
- Data: 17/06/2024
- Divisa: EUR
- Costos indirectes: 3 %
- IVA: 21 %

## S Senyalització i equipament

### SM Banys

#### SMA Accessoris

**SMA012** U Suport mural per a bany.
Suport mural per col·locar un got o un dispensador de sabó, acabat cromat, amb dispensador de sabó. Fixació al suport amb les subjeccions subministrades pel fabricant.
Inclou: Replanteig. Col·locació i fixació.
Criteri d'amidament de projecte: Nombre d'unitats previstes, segons documentació gràfica de Projecte.
Criteri de mesura d'obra: Es mesurarà el nombre d'unitats realment col·locades segons especificacions de Projecte.

| Codi | Ut | Descripció | Rendiment | Preu | Import |
|---|---|---|---|---|---|
| mt31gro515a | U | Suport mural per col·locar un got o un dispensador de sabó, acabat cromat, inclús cargols i tacs. (material) | 1 | 39.58 | 39.580 |
| mt31gro535a | U | Dispensador de sabó, acabat cromat, amb dipòsit emplenable de vidre de 160 ml de capacitat color blanc. (material) | 1 | 32.39 | 32.390 |
| mo107 | h | Ajudant lampista. (mà d'obra) | 0.204 | 25.25 | 5.151 |
| % | % | Costos directes complementaris | 2 % | 77.121 | 1.542 |
|  |  | Costos directes |  |  | 78.663 |
