# Agrupació de bústies

- Propietat de l'arxiu: CYPE Ingenieros S.A.
- Format: FIEBDC-3/2016
- Programa: Generador de preus de la construcció. CYPE Ingenieros, S.A.
- Data: 30/07/2024
- Divisa: EUR
- Costos indirectes: 3 %
- IVA: 21 %

## S Senyalització i equipament

### SZ Zones comuns

#### SZB Entrades

**SZB010** U Agrupació de bústies.
Agrupació de bústies disposades a l'interior, encastats en parament vertical amb tapajuntes perimetral, formada per 4 bústies en total, sent cada un d'ells una bústia interior metàl·lica, tipus horitzontal amb obertura lateral, de 245x250x124 mm, cos de xapa d'acer color negre i porta de xapa d'acer color negre, agrupats en 2 files i 2 columnes. Inclús cargols de fixació i d'unió, targeter, pany i claus.
Inclou: Replanteig mitjançant plantilla. Fixació en parament mitjançant elements d'ancoratge. Col·locació de bústies i complements. Segellat de junts.
Criteri d'amidament de projecte: Nombre d'unitats previstes, segons documentació gràfica de Projecte.
Criteri de mesura d'obra: Es mesurarà el nombre d'unitats realment col·locades segons especificacions de Projecte.

| Codi | Ut | Descripció | Rendiment | Preu | Import |
|---|---|---|---|---|---|
| mt45btv080m | U | Bústia interior metàl·lica, tipus horitzontal amb obertura lateral, de 245x250x124 mm, cos de xapa d'acer color negre i porta de xapa d'acer color negre, amb cargols de fixació i d'unió, targeter, pany i claus. (material) | 4 | 16.01 | 64.040 |
| mt45btv006a | m | Tapajunts d'alumini, acabat natural, per a agrupació de bústies. (material) | 1.476 | 27.16 | 40.088 |
| mo011 | h | Oficial 1ª muntador. (mà d'obra) | 0.511 | 29.34 | 14.993 |
| mo080 | h | Ajudant muntador. (mà d'obra) | 0.511 | 25.28 | 12.918 |
| % | % | Costos directes complementaris | 2 % | 132.039 | 2.641 |
|  |  | Costos directes |  |  | 134.680 |

## Recursos

**mt45btv080m** U Bústia interior metàl·lica
Dades tècniques: Cost energètic 0.017 MJ; Emissió de CO2 0.027 kg
Residus:
- embalatge: re150101 Envasos de paper i cartró. (component de residu); rendiment 0.032 kg; Codi LER 15 01 01; Massa de l'element 1 kg; Volum 0.001333 m3
