# Bústia individual per a exterior

- Propietat de l'arxiu: CYPE Ingenieros S.A.
- Format: FIEBDC-3/2016
- Programa: Generador de preus de la construcció. CYPE Ingenieros, S.A.
- Data: 30/07/2024
- Divisa: EUR
- Costos indirectes: 3 %
- IVA: 21 %

## S Senyalització i equipament

### SZ Zones comuns

#### SZB Entrades

**SZB015** U Bústia individual per a exterior.
Bústia exterior, cos i porta de xapa d'acer color blanc, amb obertura cap avall, de 360x100x275 mm, fixat a parament. Inclús cargols de fixació i d'unió, targeter, pany i claus.
Inclou: Replanteig. Fixació en parament mitjançant elements d'ancoratge.
Criteri d'amidament de projecte: Nombre d'unitats previstes, segons documentació gràfica de Projecte.
Criteri de mesura d'obra: Es mesurarà el nombre d'unitats realment col·locades segons especificacions de Projecte.

| Codi | Ut | Descripció | Rendiment | Preu | Import |
|---|---|---|---|---|---|
| mt45btv315a | U | Bústia exterior, cos i porta de xapa d'acer color blanc, amb obertura cap avall, de 360x100x275 mm, amb cargols de fixació i d'unió, targeter, pany i claus. (material) | 1 | 22.8 | 22.800 |
| mo080 | h | Ajudant muntador. (mà d'obra) | 0.128 | 25.28 | 3.236 |
| % | % | Costos directes complementaris | 2 % | 26.036 | 0.521 |
|  |  | Costos directes |  |  | 26.557 |

## Recursos

**mt45btv315a** U Bústia exterior
Dades tècniques: Cost energètic 0.017 MJ; Emissió de CO2 0.027 kg
Residus:
- embalatge: re150101 Envasos de paper i cartró. (component de residu); rendiment 0.032 kg; Codi LER 15 01 01; Massa de l'element 1 kg; Volum 0.001333 m3
