# Ferm rígid

- Propietat de l'arxiu: CYPE Ingenieros S.A.
- Format: FIEBDC-3/2016
- Programa: Generador de preus de la construcció. CYPE Ingenieros, S.A.
- Data: 30/07/2024
- Divisa: EUR
- Costos indirectes: 3 %
- IVA: 21 %

## U Urbanització interior de la parcel·la

### UF Seccions de ferm

#### UFR Rígid

**UFR010** m² Ferm rígid.
Formació de ferm rígid per a tràfic pesat T2 sobre esplanada E3, compost per: capa de 15 cm d'espessor de formigó magre vibrat, resistència a compressió simple a vint-i-vuit dies de 15 MPa, amb ciment de classe resistent 32,5 N, dosificació de ciment >= 140 kg/m³ de formigó fresc, relació ponderal d'aigua/ciment (a/c) <= 1,15, grandària màxima de l'àrid gruixut < 40 mm, coeficient de Los Angeles de l'àrid gruixut < 35; curat amb agent filmogen, per la cura de formigons i morters; capa de 23 cm d'espessor de formigó HF-4,5, resistència a flexotracció a vint-i-vuit dies de 4,5 MPa, amb ciment de classe resistent 32,5 N, dosificació de ciment >= 300 kg/m³ de formigó fresc, relació ponderal d'aigua/ciment (a/c) <= 0,46, grandària màxima de l'àrid gruixut < 40 mm, coeficient de Los Angeles de l'àrid gruixut < 35; juntes longitudinals amb barres d'unió d'acer B 500 S UNE 36068, de 12 mm de diàmetre i 80 cm de longitud, col·locades a una separació d'1 m; junts transversals cada 4 m amb passadors d'acer UNE-EN 10025 S275JR, en barres llises de 25 mm de diàmetre i 50 cm de longitud, amb producte antiadherent al formigó col·locats a una separació de 30 cm sota les rodades del carril de projecte i de 60 cm en altres zones; curat amb agent filmogen, per la cura de formigons i morters; segellat de juntes amb cordó sintètic i massilla de dos components de quitrà.
Inclou: Estudi i obtenció de la fórmula de treball del formigó magre. Preparació de la superfície de seient per a l'abocament del formigó magre. Fabricació del formigó magre. Transport del formigó magre. Col·locació dels elements de guia i condicionament dels camins de rodolament per a la pavimentadora. Posada en obra del formigó magre. Curat del formigó magre. Tram de prova per al formigó magre. Estudi i obtenció de la fórmula de treball del formigó de ferm. Preparació de la superfície de seient per a l'abocament del formigó de ferm. Fabricació del formigó de ferm. Transport del formigó de ferm. Col·locació dels elements de guia i condicionament dels camins de rodolament per a la pavimentadora. Col·locació dels elements de les juntes del formigó de ferm. Posada en obra del formigó de ferm. Execució de juntes en fresc en el formigó de ferm. Finalització de la capa del formigó de ferm. Numeració i marcat de lloses en el formigó de ferm. Curat del formigó de ferm. Execució de juntes serrades en el formigó de ferm. Segellat de les juntes en el formigó de ferm. Tram de prova per al formigó de ferm.
Criteri d'amidament de projecte: Superfície mesurada en projecció horitzontal, segons documentació gràfica de Projecte.
Criteri de mesura d'obra: Es mesurarà, en projecció horitzontal, la superfície realment executada segons especificacions de Projecte.

| Codi | Ut | Descripció | Rendiment | Preu | Import |
|---|---|---|---|---|---|
| mt10hfc005a | m³ | Formigó magre vibrat, resistència a compressió simple a vint-i-vuit dies de 15 MPa, amb ciment de classe resistent 32,5 N, dosificació de ciment >= 140 kg/m³ de formigó fresc, relació ponderal d'aigua/ciment (a/c) <= 1,15, grandària màxima de l'àrid gruixut < 40 mm, coeficient de Los Angeles de l'àrid gruixut < 35, fabricat en central, segons PG-3. (material) | 0.15 | 91.8 | 13.770 |
| mt10hfc010a | m³ | Formigó HF-4,5, resistència a flexotracció a vint-i-vuit dies de 4,5 MPa, amb ciment de classe resistent 32,5 N, dosificació de ciment >= 300 kg/m³ de formigó fresc, relació ponderal d'aigua/ciment (a/c) <= 0,46, grandària màxima de l'àrid gruixut < 40 mm, coeficient de Los Angeles de l'àrid gruixut < 35, fabricat en central, segons PG-3. (material) | 0.23 | 117.07 | 26.926 |
| mt47acp030a | kg | Barres d'unió d'acer B 500 S UNE 36068, de 12 mm de diàmetre i 80 cm de longitud, per a juntes longitudinals en paviments de formigó. (material) | 0.211 | 0.91 | 0.192 |
| mt47acp020a | kg | Passadors d'acer UNE-EN 10025 S275JR, en barres llises de 25 mm de diàmetre i 50 cm de longitud, amb producte antiadherent al formigó, per a junts transversals en paviments de formigó. (material) | 0.583 | 0.8 | 0.466 |
| mt47acp040a | m | Cordó sintètic i massilla de dos components de quitrà, per a segellat de junts en paviments de formigó. (material) | 0.361 | 3.32 | 1.199 |
| mt08cur020a | l | Agent filmogen, per la cura de formigons i morters. (material) | 0.25 | 1.56 | 0.390 |
| mq04tkt030 | m³·km | Transport de formigó. (maquinària) | 15.997 | 0.29 | 4.639 |
| mq11phc010 | h | Pavimentadora d'encofrats lliscants, amb equip d'inserció de passadors, barres d'unió, estesa, vibrat, enrasat i remolinat de paviments de formigó. (maquinària) | 0.011 | 369.15 | 4.061 |
| mq11phc020 | h | Texturador/ranurador de paviments de formigó. (maquinària) | 0.002 | 23.52 | 0.047 |
| mq11phc030 | h | Polvoritzador de producte filmogen per a curat de paviments de formigó. (maquinària) | 0.004 | 20.16 | 0.081 |
| mq06cor020 | h | Equip per a tall de juntes en soleres de formigó. (maquinària) | 0.419 | 10.64 | 4.458 |
| mo041 | h | Oficial 1ª construcció d'obra civil. (mà d'obra) | 0.03 | 28.42 | 0.853 |
| mo087 | h | Ajudant construcció d'obra civil. (mà d'obra) | 0.03 | 25.28 | 0.758 |
| % | % | Costos directes complementaris | 2 % | 57.840 | 1.157 |
|  |  | Costos directes |  |  | 58.997 |

Residus:
- col·locació: mt10hfc005a; factor de residu 0.00129915
- col·locació: mt10hfc010a; factor de residu 0.00105475
- col·locació: mt47acp030a; factor de residu 0.0075
- col·locació: mt47acp020a; factor de residu 0.01625
- col·locació: mt47acp040a Cordó sintètic i massilla de dos components de quitrà, per a segellat de junts en paviments de formigó; factor de residu 0.06

## Recursos

**mt10hfc005a** m³ Formigó magre vibrat
Dades tècniques: Cost energètic 1840.000 MJ; Emissió de CO2 230.000 kg; Codi LER 17 01 01; Massa de l'element 2300 kg; Volum 1.533333 m3

**mt10hfc010a** m³ Formigó HF-4,5, resistència a flexotracció a vint-i-vuit dies de 4,5 MPa
Dades tècniques: Cost energètic 1840.000 MJ; Emissió de CO2 230.000 kg; Codi LER 17 01 01; Massa de l'element 2300 kg; Volum 1.533333 m3

**mt47acp030a** kg Barres d'unió d'acer B 500 S UNE 36068
Dades tècniques: Cost energètic 9.830 MJ; Emissió de CO2 0.510 kg; Codi LER 17 04 05; Massa de l'element 1 kg; Volum 0.000476 m3

**mt47acp020a** kg Passadors d'acer UNE-EN 10025 S275JR
Dades tècniques: Cost energètic 9.830 MJ; Emissió de CO2 0.510 kg; Codi LER 17 04 05; Massa de l'element 1 kg; Volum 0.000476 m3

**mt47acp040a** m Cordó sintètic i massilla de dos components de quitrà, per a segellat de junts en paviments de formigó
Dades tècniques: Cost energètic 13.071 MJ; Emissió de CO2 0.167 kg; Codi LER 17 03 02; Massa de l'element 0.25 kg; Volum 0.00025 m3
Residus:
- embalatge: re150101 Envasos de paper i cartró. (component de residu); rendiment 0.058 kg; Codi LER 15 01 01; Massa de l'element 1 kg; Volum 0.001333 m3
