# Paperera portàtil metàl·lica

- Propietat de l'arxiu: CYPE Ingenieros S.A.
- Format: FIEBDC-3/2016
- Programa: Generador de preus de la construcció. CYPE Ingenieros, S.A.
- Data: 30/07/2024
- Divisa: EUR
- Costos indirectes: 3 %
- IVA: 21 %

## U Urbanització interior de la parcel·la

### UM Mobiliari urbà

#### UME Papereres

**UME015** U Paperera portàtil metàl·lica.
Paperera amb boca superior quadrada extraïble, d'acer inoxidable AISI 304 acabat setinat de 0,8 mm d'espessor, de 700 mm d'altura, 236 mm d'amplada i 236 mm de profunditat, de 40 litres de capacitat, pes 4,995 kg.
Criteri d'amidament de projecte: Nombre d'unitats previstes, segons documentació gràfica de Projecte.
Criteri de mesura d'obra: Es mesurarà el nombre d'unitats realment executades segons especificacions de Projecte.

| Codi | Ut | Descripció | Rendiment | Preu | Import |
|---|---|---|---|---|---|
| mt52pap140a | U | Paperera amb boca superior quadrada extraïble, d'acer inoxidable AISI 304 acabat setinat de 0,8 mm d'espessor, de 700 mm d'altura, 236 mm d'amplada i 236 mm de profunditat, de 40 litres de capacitat, pes 4,995 kg. (material) | 1 | 123.49 | 123.490 |
| mo041 | h | Oficial 1ª construcció d'obra civil. (mà d'obra) | 0.069 | 28.42 | 1.961 |
| % | % | Costos directes complementaris | 2 % | 125.451 | 2.509 |
|  |  | Costos directes |  |  | 127.960 |

## Recursos

**mt52pap140a** U Paperera amb boca superior quadrada extraïble
Dades tècniques: Cost energètic 239.798 MJ; Emissió de CO2 38.012 kg
Residus:
- embalatge: re150101 Envasos de paper i cartró. (component de residu); rendiment 3.585 kg; Codi LER 15 01 01; Massa de l'element 1 kg; Volum 0.001333 m3
