# Fita

- Propietat de l'arxiu: CYPE Ingenieros S.A.
- Format: FIEBDC-3/2016
- Programa: Generador de preus de la construcció. CYPE Ingenieros, S.A.
- Data: 30/07/2024
- Divisa: EUR
- Costos indirectes: 3 %
- IVA: 21 %

## U Urbanització interior de la parcel·la

### UM Mobiliari urbà

#### UMH Fites i bol·lards

**UMH025** U Fita.
Immediat d'acer laminat en calent amb acabat superior d'alumini, peu extraïble, de 778 mm d'altura, format per un cos d'una sola peça de 80 mm de diàmetre i 2 mm de gruix, amb acabat en color negre forja amb textura fèrria. Protecció del conjunt mitjançant galvanitzat en calent de gran resistència antioxidant; tractament de desengreix i fosfatat; lacat al forn amb polièster ferrotexturat. Màxima adherència del revestiment exterior. Inclús excavació i caixa d'acer amb sistema d'extracció de muntant, per a embotir en solera de formigó HM-20/P/20/X0. Totalment muntat.
Inclou: Replanteig d'alineacions i nivells. Excavació. Execució de la base de formigó. Col·locació i fixació de les peces.
Criteri d'amidament de projecte: Nombre d'unitats previstes, segons documentació gràfica de Projecte.
Criteri de mesura d'obra: Es mesurarà el nombre d'unitats realment executades segons especificacions de Projecte.

| Codi | Ut | Descripció | Rendiment | Preu | Import |
|---|---|---|---|---|---|
| mt10hmf010tLc | m³ | Formigó HM-20/P/20/X0, fabricat en central. (material) | 0.1 | 81.8 | 8.180 |
| mt52mug500u | U | Immediat d'acer laminat en calent amb acabat superior d'alumini, peu extraïble, de 778 mm d'altura, format per un cos d'una sola peça de 80 mm de diàmetre i 2 mm de gruix, amb acabat en color negre forja amb textura fèrria. (material) | 1 | 61.94 | 61.940 |
| mt52mug510 | U | Caixa d'acer galvanitzat, per a embotir en solera de formigó. (material) | 1 | 92.16 | 92.160 |
| mo041 | h | Oficial 1ª construcció d'obra civil. (mà d'obra) | 0.829 | 28.42 | 23.560 |
| mo087 | h | Ajudant construcció d'obra civil. (mà d'obra) | 0.829 | 25.28 | 20.957 |
| % | % | Costos directes complementaris | 2 % | 206.797 | 4.136 |
|  |  | Costos directes |  |  | 210.933 |

Residus:
- col·locació: mt10hmf010tLc Formigó HM-20/P/20/X0, fabricat en central; factor de residu 0.00139589

## Recursos

**mt10hmf010tLc** m³ Formigó HM-20/P/20/X0, fabricat en central
Dades tècniques: Cost energètic 1840.000 MJ; Emissió de CO2 230.000 kg; Codi LER 17 01 01; Massa de l'element 2300 kg; Volum 1.533333 m3
