# Bol·lard extraïble desmuntable

- Propietat de l'arxiu: CYPE Ingenieros S.A.
- Format: FIEBDC-3/2016
- Programa: Generador de preus de la construcció. CYPE Ingenieros, S.A.
- Data: 17/06/2024
- Divisa: EUR
- Costos indirectes: 3 %
- IVA: 21 %

## U Urbanització interior de la parcel·la

### UM Mobiliari urbà

#### UMH Fites i bol·lards

**UMH100** U Bol·lard extraïble desmuntable.
Bol·lard amb cos extraïble de ferro de 790x70x70 mm i base encastable d'acer galvanitzat de 210x90x90 mm, longitud total del conjunt 1000 mm, tancament mitjançant clau de cap triangular, acabat amb pintura epoxi. Inclús excavació, solera de formigó HM-20/P/20/X0 per a ancoratge de la base encastable, rematades de paviment i neteja. Totalment muntat.
Inclou: Replanteig d'alineacions i nivells. Excavació. Execució de la base de formigó. Col·locació i fixació de les peces.
Criteri d'amidament de projecte: Nombre d'unitats previstes, segons documentació gràfica de Projecte.
Criteri de mesura d'obra: Es mesurarà el nombre d'unitats realment executades segons especificacions de Projecte.

| Codi | Ut | Descripció | Rendiment | Preu | Import |
|---|---|---|---|---|---|
| mt52mug020a | U | Bol·lard amb cos extraïble de ferro de 790x70x70 mm i base encastable d'acer galvanitzat de 210x90x90 mm, longitud total del conjunt 1000 mm, tancament mitjançant clau de cap triangular, acabat amb pintura epoxi. (material) | 1 | 112 | 112.000 |
| mt10hmf010tLc | m³ | Formigó HM-20/P/20/X0, fabricat en central. (material) | 0.1 | 81.8 | 8.180 |
| mo041 | h | Oficial 1ª construcció d'obra civil. (mà d'obra) | 0.829 | 28.42 | 23.560 |
| mo087 | h | Ajudant construcció d'obra civil. (mà d'obra) | 0.829 | 25.28 | 20.957 |
| % | % | Costos directes complementaris | 2 % | 164.697 | 3.294 |
|  |  | Costos directes |  |  | 167.991 |

Residus:
- col·locació: mt10hmf010tLc Formigó HM-20/P/20/X0, fabricat en central; factor de residu 0.00139589

## Recursos

**mt52mug020a** U Bol·lard amb cos extraïble de ferro de 790x70x70 mm i base encastable d'acer galvanitzat de 210x90x90 mm
Dades tècniques: Cost energètic 1223.131 MJ; Emissió de CO2 89.815 kg
Residus:
- embalatge: re150101 Envasos de paper i cartró. (component de residu); rendiment 1.4 kg; Codi LER 15 01 01; Massa de l'element 1 kg; Volum 0.001333 m3

**mt10hmf010tLc** m³ Formigó HM-20/P/20/X0, fabricat en central
Dades tècniques: Cost energètic 1840.000 MJ; Emissió de CO2 230.000 kg; Codi LER 17 01 01; Massa de l'element 2300 kg; Volum 1.533333 m3
