# Pèrgola de fusta

- Propietat de l'arxiu: CYPE Ingenieros S.A.
- Format: FIEBDC-3/2016
- Programa: Generador de preus de la construcció. CYPE Ingenieros, S.A.
- Data: 06/06/2025
- Divisa: EUR
- Costos indirectes: 3 %
- IVA: 21 %

## U Urbanització interior de la parcel·la

### UM Mobiliari urbà

#### UMP Pèrgoles

**UMP020** U Pèrgola de fusta.
Pèrgola de fusta laminada d'avet tractada en autoclau, de 6400x4250x2610 mm i 28,7 m² de superfície. Inclús accessoris, peces especials, elements d'ancoratge i vernís per a tractament de protecció.
Inclou: Replanteig d'alineacions i nivells. Muntatge de la pèrgola. Envernissat.
Criteri d'amidament de projecte: Nombre d'unitats previstes, segons documentació gràfica de Projecte.
Criteri de mesura d'obra: Es mesurarà el nombre d'unitats realment executades segons especificacions de Projecte.

| Codi | Ut | Descripció | Rendiment | Preu | Import |
|---|---|---|---|---|---|
| mt07emo010d | U | Pèrgola de fusta laminada d'avet tractada en autoclau, de 6400x4250x2610 mm i 28,7 m² de superfície, inclús accessoris, peces especials, elements d'ancoratge i vernís per a tractament de protecció. (material) | 1 | 4440.71 | 4440.710 |
| mo048 | h | Oficial 1ª muntador d'estructura de fusta. (mà d'obra) | 4.147 | 29.64 | 122.917 |
| mo095 | h | Ajudant muntador d'estructura de fusta. (mà d'obra) | 4.147 | 26.36 | 109.315 |
| % | % | Costos directes complementaris | 2 % | 4672.942 | 93.459 |
|  |  | Costos directes |  |  | 4766.401 |

## Recursos

**mt07emo010d** U Pèrgola de fusta laminada d'avet tractada en autoclau
Dades tècniques: Cost energètic 10947.843 MJ; Emissió de CO2 -222.063 kg
Residus:
- embalatge: re150101 Envasos de paper i cartró. (component de residu); rendiment 4.302 kg; Codi LER 15 01 01; Massa de l'element 1 kg; Volum 0.001333 m3
