# Perímetre per a paviment absorbidor d'impactes, de rajoles de cautxú

- Propietat de l'arxiu: CYPE Ingenieros S.A.
- Format: FIEBDC-3/2016
- Programa: Generador de preus de la construcció. CYPE Ingenieros, S.A.
- Data: 30/07/2024
- Divisa: EUR
- Costos indirectes: 3 %
- IVA: 21 %

## U Urbanització interior de la parcel·la

### UM Mobiliari urbà

#### UMR Paviments absorbidors d'impactes

**UMR031** m Perímetre per a paviment absorbidor d'impactes, de rajoles de cautxú.
Perímetre per a paviment absorbidor d'impactes, format per rajoles de cautxú reciclat SBR, amb vora bisellada, color vermell, de 1000x250x40 mm, rebudes amb adhesiu especial de poliuretà bicomponent.
Criteri de valoració econòmica: El preu no inclou la superfície base.
Inclou: Replanteig. Tall de les peces. Aplicació de l'adhesiu. Col·locació de les rajoles de cautxú. Neteja final.
Criteri d'amidament de projecte: Longitud mesurada segons documentació gràfica de Projecte.
Criteri de mesura d'obra: Es mesurarà la longitud realment executada segons especificacions de Projecte.

| Codi | Ut | Descripció | Rendiment | Preu | Import |
|---|---|---|---|---|---|
| mt47adc110a | kg | Adhesiu especial de poliuretà bicomponent. (material) | 0.2 | 4.67 | 0.934 |
| mt47adc412bb | m | Rajola de cautxú reciclat SBR, amb vora bisellada, color vermell, de 1000x250x40 mm, amb aglomerants de poliuretà, segons UNE-EN 1177. (material) | 1.05 | 10.88 | 11.424 |
| mo041 | h | Oficial 1ª construcció d'obra civil. (mà d'obra) | 0.11 | 28.42 | 3.126 |
| mo087 | h | Ajudant construcció d'obra civil. (mà d'obra) | 0.11 | 25.28 | 2.781 |
| % | % | Costos directes complementaris | 2 % | 18.265 | 0.365 |
|  |  | Costos directes |  |  | 18.630 |

Residus:
- col·locació: mt47adc110a Adhesiu especial de poliuretà bicomponent; factor de residu 0.038685

## Recursos

**mt47adc110a** kg Adhesiu especial de poliuretà bicomponent
Dades tècniques: Cost energètic 144.471 MJ; Emissió de CO2 7.014 kg; Codi LER 17 09 04; Massa de l'element 1 kg; Volum 0.000667 m3
Residus:
- embalatge: re170203 Plàstic. (component de residu); rendiment 0.003 kg; Codi LER 17 02 03; Massa de l'element 1 kg; Volum 0.001667 m3

**mt47adc412bb** m Rajola de cautxú reciclat SBR
Dades tècniques: Cost energètic 135.450 MJ; Emissió de CO2 7.500 kg
