# Assaig de rajoles de pedra natural

- Propietat de l'arxiu: CYPE Ingenieros S.A.
- Format: FIEBDC-3/2016
- Programa: Generador de preus de la construcció. CYPE Ingenieros, S.A.
- Data: 30/07/2024
- Divisa: EUR
- Costos indirectes: 3 %
- IVA: 21 %

## X Control de qualitat i assaigs

### XB Paviments

#### XBN De pedra natural

**XBN010** U Assaig de rajoles de pedra natural.
Assaigs a realitzar en laboratori acreditat en l'àrea tècnica corresponent, sobre una mostra de granit, agafada en obra, per a la determinació de les següents característiques: densitat real segons UNE-EN 1936. Fins i tot desplaçament a obra i informe de resultats.
Inclou: Desplaçament a obra. Presa de mostres. Realització dels assajos. Redacció d'informe dels resultats dels assajos realitzats.
Criteri d'amidament de projecte: Assaig a realitzar, segons documentació del Pla de control de qualitat.

| Codi | Ut | Descripció | Rendiment | Preu | Import |
|---|---|---|---|---|---|
| mt49des010 | U | Repercussió de desplaçament a obra per la presa de mostres. (material) | 1 | 0.74 | 0.740 |
| mt49mcp020 | U | Presa en obra de mostres de granit, quin pes no excedeixi de 50 kg. (material) | 1 | 271.39 | 271.390 |
| mt49mcp100 | U | Assaig per determinar la densitat real d'una mostra de granit, segons UNE-EN 1936. (material) | 1 | 33.06 | 33.060 |
| mt49mcp030 | U | Informe de resultats dels assaigs realitzats sobre una mostra de granit. (material) | 1 | 89.07 | 89.070 |
| % | % | Costos directes complementaris | 2 % | 394.260 | 7.885 |
|  |  | Costos directes |  |  | 402.145 |
