# Estudi geotècnic

- Propietat de l'arxiu: CYPE Ingenieros S.A.
- Format: FIEBDC-3/2016
- Programa: Generador de preus de la construcció. CYPE Ingenieros, S.A.
- Data: 30/07/2024
- Divisa: EUR
- Costos indirectes: 3 %
- IVA: 21 %

## X Control de qualitat i assaigs

### XS Estudis geotècnics

#### XSE Treballs de camp i assaigs

**XSE010** U Estudi geotècnic.
Estudi geotècnic del terreny en sòl mig (argiles, margues) compost per els següents treballs de camp i assaigs de laboratori. Treballs de camp: un sondeig a rotació amb extracció de testimoni continu fins a una profunditat de 10 m prenent 1 mostra inalterada mitjançant mostrejador de paret gruixuda i 1 mostra alterada mitjançant mostrejador normalitzat de l'assaig de Penetració Estàndard (SPT), una penetració dinàmica mitjançant penetròmetre dinàmic superpesat (DPSH) fins a 10 m de profunditat. Assaigs de laboratori: obertura i descripció de les mostres preses, amb descripció del testimoni continu obtingut, efectuant-se els següents assaigs de laboratori: 2 d'anàlisis granulomètric UNE-EN ISO 17892-4; 2 de límits d'Atterberg UNE-EN ISO 17892-12; 2 d'humitat natural segons UNE 103300; densitat aparent segons UNE 103301; resistència a compressió segons UNE 103400; Proctor Normal segons UNE 103500; C.B.R. segons UNE 103502; 2 de contingut en sulfats segons UNE 103201. Tot això recollit en el corresponent informe geotècnic amb especificació de cadascun dels resultats obtinguts, conclusions i validesa de l'estudi sobre paràmetres per al disseny de la fonamentació.
Inclou: Desplaçament a obra. Presa de mostres. Realització dels assajos. Redacció de l'informe geotècnic, amb especificació de cadascun dels resultats obtinguts, conclusions i validesa de l'estudi sobre paràmetres per al disseny de la fonamentació.
Criteri d'amidament de projecte: Assaig a realitzar, segons documentació del Pla de control de qualitat.

| Codi | Ut | Descripció | Rendiment | Preu | Import |
|---|---|---|---|---|---|
| mt49sts010 | U | Transport d'equip de sondeig, personal especialitzat i materials a la zona de treball i retorn al finalitzar els mateixos. Distància menor de 40 km. (material) | 1 | 245.21 | 245.210 |
| mt49sts020 | U | Emplaçament d'equip de sondeig en cada punt. (material) | 1 | 59.5 | 59.500 |
| mt49sts030a | m | Sondeig mitjançant perforació a rotació en sòl mitjà (argiles, marges), amb extracció de testimoni continu, amb bateria de diàmetres 86 a 101 mm, fins a 25 m de profunditat. (material) | 10 | 35 | 350.000 |
| mt49sts040 | U | Caixa porta-testimonis de cartró parafinat, fotografiada. (material) | 5 | 8 | 40.000 |
| mt49stp010 | U | Transport d'equip de penetració dinàmica (DPSH), personal especialitzat i materials a la zona de treball i retorn al finalitzar els mateixos. Distància menor de 40 km. (material) | 1 | 151.76 | 151.760 |
| mt49stp020 | U | Emplaçament d'equip de penetració dinàmica (DPSH) en cada punt. (material) | 1 | 49 | 49.000 |
| mt49stp030a | m | Penetració mitjançant penetròmetre dinàmic (DPSH), fins a 15 m de profunditat. (material) | 10 | 12 | 120.000 |
| mt49sts060a | U | Extracció de mostra inalterat mitjançant mostrejador de paret gruix, fins a 25 m de profunditat. (material) | 1 | 24 | 24.000 |
| mt49sts050a | U | Extracció de mostra alterada mitjançant mostrejador normalitzat de l'assaig de Penetració Estàndard (SPT), fins a 25 m de profunditat. (material) | 1 | 18 | 18.000 |
| mt49sla030 | m | Descripció de testimoni continu de mostra de sol. (material) | 10 | 3.1 | 31.000 |
| mt49sla080a | U | Anàlisis granulomètric per tamisat d'una mostra de sol, segons UNE-EN ISO 17892-4. (material) | 2 | 30.1 | 60.200 |
| mt49sla060 | U | Assaig per determinar els Límits d'Atterberg (límit líquid i plàstic d'una mostra de sol), segons UNE-EN ISO 17892-12. (material) | 2 | 36.1 | 72.200 |
| mt49sla050 | U | Assaig per determinar el contingut d'humitat natural mitjançant assecat en estufa d'una mostra de sol, segons UNE 103300. (material) | 2 | 4.5 | 9.000 |
| mt49sla070 | U | Assaig per determinar la densitat aparent (seca i humida) d'una mostra de sol, segons UNE 103301. (material) | 1 | 9 | 9.000 |
| mt49sla090 | U | Assaig per determinar la resistència a compressió simple d'una mostra de sòl (inclús tallat), segons UNE 103400. (material) | 1 | 30.1 | 30.100 |
| mt49sue010 | U | Assaig Proctor Normal, segons UNE 103500. (material) | 1 | 61.97 | 61.970 |
| mt49sue030 | U | Assaig C.B.R. (California Bearing Ratio) en laboratori, segons UNE 103502, sense incloure assaig Proctor, en explanades. (material) | 1 | 174.33 | 174.330 |
| mt49sla110 | U | Assaig quantitatiu per determinar el contingut en sulfats solubles d'una mostra de sol, segons UNE 103201. (material) | 2 | 27.1 | 54.200 |
| mt49sin010 | U | Informe geotècnic, amb especificació de cadascun dels resultats obtinguts, conclusions i validesa de l'estudi sobre paràmetres per al disseny de la fonamentació. (material) | 1 | 300 | 300.000 |
| % | % | Costos directes complementaris | 2 % | 1859.470 | 37.189 |
|  |  | Costos directes |  |  | 1896.659 |
