# Línia d'ancoratge horitzontal permanent, de cable d'acer, amb amortidor de caigudes

- Propietat de l'arxiu: CYPE Ingenieros S.A.
- Format: FIEBDC-3/2016
- Programa: Generador de preus de la construcció. CYPE Ingenieros, S.A.
- Data: 30/07/2024
- Divisa: EUR
- Costos indirectes: 3 %
- IVA: 21 %

## Y Seguretat i salut

### YC Sistemes de protecció col·lectiva

#### YCL Línies i dispositius d'ancoratge

**YCL120** U Línia d'ancoratge horitzontal permanent, de cable d'acer, amb amortidor de caigudes.
Línia d'ancoratge horitzontal permanent, de cable d'acer, amb amortidor de caigudes, de 10 m de longitud, classe C, composta per 1 ancoratge terminal d'aliatge d'alumini L-2653 amb tractament tèrmic T6, acabat amb pintura epoxi-polièster; 1 ancoratge terminal amb amortidor d'acer inoxidable AISI 316, acabat brillant; 1 ancoratge intermedi d'aliatge d'alumini L-2653 amb tractament tèrmic T6, acabat amb pintura epoxi-polièster; cable flexible d'acer galvanitzat, de 10 mm de diàmetre, compost per 7 cordons de 19 fils; tensor de caixa oberta, amb ull en un extrem i forquilla en l'extrem oposat; conjunt d'un subjectacables i un terminal manual; protector per a cap; placa de senyalització i conjunt de dos precintes de seguretat. Inclús fixacions per a la subjecció dels components de la línia d'ancoratge al suport.
Criteri d'amidament de projecte: Nombre d'unitats previstes, segons Estudi o Estudi Bàsic de Seguretat i Salut.
Criteri de mesura d'obra: Es mesurarà el nombre d'unitats realment col·locades segons especificacions d'Estudi o Estudi Bàsic de Seguretat i Salut.

| Codi | Ut | Descripció | Rendiment | Preu | Import |
|---|---|---|---|---|---|
| mt50spl110 | U | Ancoratge terminal d'aliatge d'alumini L-2653 amb tractament tèrmic T6, acabat amb pintura epoxi-polièster. (material) | 1 | 14.11 | 14.110 |
| mt50spl105a | U | Fixació composta per tac químic, volandera i cargol d'acer de 12 mm de diàmetre i 80 mm de longitud. (material) | 6 | 5.7 | 34.200 |
| mt50spl100 | U | Ancoratge terminal amb amortidor, d'acer inoxidable AISI 316, acabat brillant. (material) | 1 | 123.55 | 123.550 |
| mt50spl005 | U | Fixació composta per tac químic, volandera i cargol d'acer inoxidable de 12 mm de diàmetre i 80 mm de longitud. (material) | 4 | 6.91 | 27.640 |
| mt50spl120 | U | Ancoratge intermedi d'aliatge d'alumini L-2653 amb tractament tèrmic T6, acabat amb pintura epoxi-polièster. (material) | 1 | 36.72 | 36.720 |
| mt50spl130 | m | Cable flexible d'acer galvanitzat, de 10 mm de diàmetre, compost per 7 cordons de 19 fils, inclús premsat terminal amb casquet de coure i guardacable en un extrem. (material) | 10.5 | 2.52 | 26.460 |
| mt50spl040 | U | Tensor de caixa oberta, amb ull en un extrem i forquilla en l'extrem oposat. (material) | 1 | 95.04 | 95.040 |
| mt50spl050 | U | Conjunt d'un subjectacables i un terminal manual, d'acer inoxidable. (material) | 1 | 36 | 36.000 |
| mt50spl080 | U | Protector per a cap, de PVC, color groc. (material) | 1 | 5.76 | 5.760 |
| mt50spl060 | U | Placa de senyalització de la línia d'ancoratge. (material) | 1 | 17.86 | 17.860 |
| mt50spl070 | U | Conjunt de dos precintes de seguretat. (material) | 1 | 21.6 | 21.600 |
| mo119 | h | Oficial 1ª Seguretat i Salut. (mà d'obra) | 0.887 | 28.42 | 25.209 |
| mo120 | h | Peó Seguretat i Salut. (mà d'obra) | 1.331 | 23.81 | 31.691 |
| % | % | Costos directes complementaris | 2 % | 495.840 | 9.917 |
|  |  | Costos directes |  |  | 505.757 |

Residus:
- col·locació: mt50spl130; factor de residu 0.0145207

## Recursos

**mt50spl110** U Ancoratge terminal d'aliatge d'alumini L-2653 amb tractament tèrmic T6, acabat amb pintura epoxi-polièster
Dades tècniques: Cost energètic 22.429 MJ; Emissió de CO2 1.709 kg
Residus:
- embalatge: re150101 Envasos de paper i cartró. (component de residu); rendiment 0.072 kg; Codi LER 15 01 01; Massa de l'element 1 kg; Volum 0.001333 m3

**mt50spl100** U Ancoratge terminal amb amortidor, d'acer inoxidable AISI 316, acabat brillant
Dades tècniques: Cost energètic 47.375 MJ; Emissió de CO2 7.974 kg
Residus:
- embalatge: re150101 Envasos de paper i cartró; rendiment 1.311 kg

**mt50spl120** U Ancoratge intermedi d'aliatge d'alumini L-2653 amb tractament tèrmic T6, acabat amb pintura epoxi-polièster
Dades tècniques: Cost energètic 19.854 MJ; Emissió de CO2 1.520 kg
Residus:
- embalatge: re150101 Envasos de paper i cartró; rendiment 0.072 kg

**mt50spl130** m Cable flexible d'acer galvanitzat
Dades tècniques: Cost energètic 15.406 MJ; Emissió de CO2 1.627 kg; Codi LER 17 04 11; Massa de l'element 0.6123 kg; Volum 0.000408 m3
Residus:
- embalatge: re150101 Envasos de paper i cartró; rendiment 0.07 kg

**mt50spl040** U Tensor de caixa oberta, amb ull en un extrem i forquilla en l'extrem oposat
Dades tècniques: Cost energètic 5.740 MJ; Emissió de CO2 0.357 kg
Residus:
- embalatge: re150101 Envasos de paper i cartró; rendiment 0.072 kg

**mt50spl050** U Conjunt d'un subjectacables i un terminal manual, d'acer inoxidable
Dades tècniques: Cost energètic 26.863 MJ; Emissió de CO2 4.908 kg
Residus:
- embalatge: re150101 Envasos de paper i cartró; rendiment 1.245 kg

**mt50spl060** U Placa de senyalització de la línia d'ancoratge
Dades tècniques: Cost energètic 56.207 MJ; Emissió de CO2 2.815 kg
Residus:
- embalatge: re150101 Envasos de paper i cartró; rendiment 0.03 kg
