# Balisa lluminosa

- Propietat de l'arxiu: CYPE Ingenieros S.A.
- Format: FIEBDC-3/2016
- Programa: Generador de preus de la construcció. CYPE Ingenieros, S.A.
- Data: 30/07/2024
- Divisa: EUR
- Costos indirectes: 3 %
- IVA: 21 %

## Y Seguretat i salut

### YS Senyalització provisional d'obres

#### YSB Abalisament

**YSB015** U Balisa lluminosa.
Subministrament, muntatge i desmuntatge de balisa lluminosa intermitent per a senyalització, de color ambre, amb llum Led, de 1,2 m d'altura, amortitzable en 10 usos, alimentada per 2 piles de 6 V 4R25. Inclús manteniment en condicions segures durant tot el període de temps que es requereixi.
Criteri d'amidament de projecte: Nombre d'unitats previstes, segons Estudi o Estudi Bàsic de Seguretat i Salut.
Criteri de mesura d'obra: Es mesurarà el nombre d'unitats realment col·locades segons especificacions d'Estudi o Estudi Bàsic de Seguretat i Salut.

| Codi | Ut | Descripció | Rendiment | Preu | Import |
|---|---|---|---|---|---|
| mt50bal040b | U | Balisa lluminosa intermitent per a senyalització, de color ambre, amb llum Led i enganxament metàl·lic per a suport. (material) | 0.1 | 25.2 | 2.520 |
| mt50bal041a | U | Pila de 6V tipus 4R25 estàndard. (material) | 2 | 6.48 | 12.960 |
| mo120 | h | Peó Seguretat i Salut. (mà d'obra) | 0.139 | 23.81 | 3.310 |
| % | % | Costos directes complementaris | 2 % | 18.790 | 0.376 |
|  |  | Costos directes |  |  | 19.166 |
