# Substitució de fusteria exterior envidrada, per fusteria de PVC "KÖMMERLING" i envidriament amb càmera

- Propietat de l'arxiu: CYPE Ingenieros S.A.
- Format: FIEBDC-3/2016
- Programa: Generador de preus de la construcció. CYPE Ingenieros, S.A.
- Data: 17/06/2024
- Divisa: EUR
- Costos indirectes: 3 %
- IVA: 21 %

## Z Rehabilitació energètica

### ZB Tancaments verticals: substitució o millora de buits de façana

#### ZBC Substitució de la fusteria exterior

**ZBC050** U Substitució de fusteria exterior envidrada, per fusteria de PVC "KÖMMERLING" i envidriament amb càmera.
Rehabilitació energètica de tancaments de buits de façana, mitjançant l'aixecat de la fusteria envidrada existent, de qualsevol tipus, situada en façana, amb mitjans manuals i càrrega manual de runa sobre camió o contenidor i substitució per fusteria de PVC, per a conformat de finestra de PVC, sèrie Eurofutur 70 "KÖMMERLING", dues fulles practicables amb obertura cap al interior, dimensions 800x400 mm, composta de marc, fulla i rivets, acabat estàndard en les dues cares, color WSWS Blanco, perfils de 70 mm d'amplada, fabricats sota formulació Greenline®, sense plom ni estabilitzants pesats, soldats a biaix, que incorporen cinc càmeres interiors, tant en la secció de la fulla com en la del marc, per a millora de l'aïllament tèrmic; galze amb pendent del 5% per facilitar el desguàs; amb reforços interiors, junts d'estanquitat d'EPDM maneta i ferraments, segons UNE-EN 14351-1; transmitància tèrmica del marc: Uh,m = des de 1,3 W/(m²K); gruix màxim de l'envidriament: 40 mm sense bastiment de base, i doble envidriament estàndard, 4/6/4, conjunt format per vidre exterior Float incolor de 4 mm, cambra d'aire deshidratada amb perfil separador d'alumini i doble segellat perimetral, de 6 mm, i vidre interior Float incolor de 4 mm d'espessor; 14 mm de gruix total, amb perfil continu de neoprè en ambdues cares. Inclús segellat perimetral amb massilla de poliuretà monocomponent.
Inclou: Desmuntatge dels elements. Retirada i apilament del material desmuntat. Col·locació de la fusteria. Ajust final de les fulles. Segellat de junts perimetrals. Col·locació, calçat, muntatge i ajustament en la fusteria. Segellat final d'estanquitat. Neteja de les restes de l'obra. Càrrega del material desmuntat sobre camió o contenidor. Realització de proves de servei.
Criteri d'amidament de projecte: Nombre d'unitats previstes, segons documentació gràfica de Projecte.
Criteri de mesura d'obra: Es mesurarà el nombre d'unitats realment executades segons especificacions de Projecte.

| Codi | Ut | Descripció | Rendiment | Preu | Import |
|---|---|---|---|---|---|
| mt24kom030aaaa | U | Finestra de PVC, sèrie Eurofutur 70 "KÖMMERLING", dues fulles practicables amb obertura cap a el interior, dimensions 800x400 mm, composta de marc, fulla i rivets, acabat estàndard en les dues cares, color WSWS Blanco, perfils de 70 mm d'amplada, fabricats sota formulació Greenline®, sense plom ni estabilitzants pesats, soldats a biaix, que incorporen cinc càmeres interiors, tant en la secció de la fulla com en la del marc, per a millora de l'aïllament tèrmic; galze amb pendent del 5% per facilitar el desguàs; amb reforços interiors, junts d'estanquitat d'EPDM maneta i ferraments, segons UNE-EN 14351-1; transmitància tèrmica del marc: Uh,m = des de 1,3 W/(m²K); gruix màxim de l'envidriament: 40 mm, amb classificació a la permeabilitat a l'aire classe 4, segons UNE-EN 12207, classificació a l'estanquitat a l'aigua classe E1650, segons UNE-EN 12208, i classificació a la resistència a la força del vent classe C5, segons UNE-EN 12210, amb certificat AENOR de producte núm. 001/005954. Garantia de 10 anys del fabricant del perfil, per a l'estabilitat del color, de les dimensions i de la resistència a l'impacte. (material) | 1 | 238.51 | 238.510 |
| mt15sja100 | U | Cartutx de massilla de silicona neutra. (material) | 1 | 3.13 | 3.130 |
| mt21vva015a | U | Cartutx de 310 ml de silicona neutra, incolora, duresa Shore A aproximada de 23, segons UNE-EN ISO 868 i recuperació elàstica >=80%, segons UNE-EN ISO 7389. (material) | 0.58 | 5.77 | 3.347 |
| mt21vva025 | m | Perfil continu de neoprè per a la col·locació del vidre. (material) | 3.333 | 0.9 | 3.000 |
| mt21veg011aaaaa | m² | Doble envidriament estàndard, 4/6/4, conjunt format per vidre exterior Float incolor de 4 mm, cambra d'aire deshidratada amb perfil separador d'alumini i doble segellat perimetral, de 6 mm, i vidre interior Float incolor de 4 mm d'espessor; 14 mm de gruix total. (material) | 0.324 | 21.34 | 6.914 |
| mt21vva021 | U | Material auxiliar per la col·locació de vidres. (material) | 1 | 1.26 | 1.260 |
| mo113 | h | Peó ordinari construcció. (mà d'obra) | 1.407 | 23.81 | 33.501 |
| mo018 | h | Oficial 1ª serraller. (mà d'obra) | 1.568 | 28.86 | 45.252 |
| mo059 | h | Ajudant serraller. (mà d'obra) | 0.784 | 25.36 | 19.882 |
| mo055 | h | Oficial 1ª vidrier. (mà d'obra) | 0.326 | 28.33 | 9.236 |
| mo110 | h | Ajudant vidrier. (mà d'obra) | 0.326 | 27.26 | 8.887 |
| % | % | Costos directes complementaris | 2 % | 372.919 | 7.458 |
|  |  | Costos directes |  |  | 380.377 |

Residus:
- col·locació: mt15sja100 Cartutx de massilla de silicona neutra; factor de residu 0.06
- col·locació: mt21vva015a; factor de residu 0.06
- col·locació: mt21vva025 Perfil continu de neoprè per a la col·locació del vidre; factor de residu 0.06
- col·locació: mt21veg011aaaaa; factor de residu 0.011
- demolició: ruo170904 Residus barrejats de construcció i demolició diferents dels especificats en els codis 17 09 01, 17 09 02 i 17 09 03. (component de residu); rendiment 6.816 kg; Codi LER 17 09 04; Massa de l'element 1 kg; Volum 0.000667 m3
- demolició: ruo170202 Vidre. (component de residu); rendiment 6.4 kg; Codi LER 17 02 02; Massa de l'element 1 kg; Volum 0.001 m3

## Recursos

**mt24kom030aaaa** U Finestra de PVC
Dades tècniques: Cost energètic 512.364 MJ; Emissió de CO2 52.956 kg
Residus:
- embalatge: re170203 Plàstic. (component de residu); rendiment 0.11 kg; Codi LER 17 02 03; Massa de l'element 1 kg; Volum 0.001667 m3
- embalatge: re170604 Materials d'aïllament diferents dels especificats en els codis 17 06 01 i 17 06 03. (component de residu); rendiment 0.024 kg; Codi LER 17 06 04; Massa de l'element 1 kg; Volum 0.001667 m3

**mt15sja100** U Cartutx de massilla de silicona neutra
Dades tècniques: Cost energètic 87.088 MJ; Emissió de CO2 3.667 kg; Codi LER 17 09 04; Massa de l'element 0.45 kg; Volum 0.0003 m3
Residus:
- embalatge: re170203 Plàstic; rendiment 0.1 kg

**mt21vva015a** U Cartutx de 310 ml de silicona neutra
Dades tècniques: Cost energètic 87.088 MJ; Emissió de CO2 3.667 kg; Codi LER 17 09 04; Massa de l'element 0.45 kg; Volum 0.0003 m3
Residus:
- embalatge: re170203 Plàstic; rendiment 0.1 kg

**mt21vva025** m Perfil continu de neoprè per a la col·locació del vidre
Dades tècniques: Cost energètic 1.286 MJ; Emissió de CO2 0.034 kg; Codi LER 17 02 03; Massa de l'element 0.0099 kg; Volum 0.000017 m3
Residus:
- embalatge: re170203 Plàstic; rendiment 0.001 kg

**mt21veg011aaaaa** m² Doble envidriament estàndard
Dades tècniques: Cost energètic 299.887 MJ; Emissió de CO2 22.430 kg; Codi LER 17 02 02; Massa de l'element 20 kg; Volum 0.02 m3
Residus:
- embalatge: re170604 Materials d'aïllament diferents dels especificats en els codis 17 06 01 i 17 06 03; rendiment 0.013 kg
