# Sistema ETICS "BAUMIT" d'aïllament tèrmic per l'exterior de façana existent

- Propietat de l'arxiu: CYPE Ingenieros S.A.
- Format: FIEBDC-3/2016
- Programa: Generador de preus de la construcció. CYPE Ingenieros, S.A.
- Data: 17/06/2024
- Divisa: EUR
- Costos indirectes: 3 %
- IVA: 21 %

## Z Rehabilitació energètica

### ZF Tancaments verticals: addició d'aïllament tèrmic

#### ZFF Sistemes ETICS d'aïllament exterior de façanes

**ZFF029** m² Sistema ETICS "BAUMIT" d'aïllament tèrmic per l'exterior de façana existent.
Rehabilitació energètica de façana, mitjançant aïllament tèrmic per l'exterior, amb el sistema OpenSystem "BAUMIT", amb ETE 09/0256, compost per: panell rígid de poliestirè expandit, OpenAir "BAUMIT", de 60 mm d'espessor i 1000x500 mm, amb revestiment reflector de color blanc, fixat al suport amb morter adhesiu OpenContact "BAUMIT", de color blanc, aplicat manualment i fixacions mecàniques amb tac d'expansió de fibra de vidre reforçada amb poliamida, StarTrack Red "BAUMIT"; capa de regularització de morter adhesiu OpenContact "BAUMIT", de color blanc, aplicat manualment, armat amb malla de fibra de vidre antiàlcalis, StarTex 145 "BAUMIT", de 4x4 mm de llum de malla, de 145 g/m² de massa superficial i 0,5 mm de gruix; capa d'acabat de revestiment hidròfug, NanoporTop "BAUMIT", de color blanc, acabat Kratz 1,5, sobre una mà d'emprimació, UniPrimer "BAUMIT", de color blanc. Inclús perfils d'arrencada SockelProfil "BAUMIT" d'alumini, perfils per a formació de goterons TropfkantenProfil "BAUMIT", de PVC amb malla, perfils de cantó Flexibel "BAUMIT" i cinta autoadhesiva FugendichtBand per a segellat d'unions del bastiment de base de la fusteria.
Criteri de valoració econòmica: El preu inclou l'execució de les rematades en els trobaments amb paraments, revestiments o altres elements rebuts en la seva superfície, però no inclou la preparació de la superfície suport.
Inclou: Col·locació del perfil d'arrencada. Col·locació dels ancoratges. Tall i preparació de l'aïllament. Col·locació de l'aïllament sobre el parament. Escatat de tota la superfície. Col·locació de la cinta de segellat. Col·locació de la resta de perfils. Resolució dels punts singulars. Aplicació del morter base i col·locació de la malla de fibra de vidre en la capa de regularització. Formació de juntes. Aplicació de la capa d'acabat.
Criteri d'amidament de projecte: Superfície mesurada segons documentació gràfica de Projecte, deduint els buits de superfície major de 2 m², afegint a canvi la superfície de la part interior del buit, corresponent al desenvolupament de brancals i llindes.
Criteri de mesura d'obra: Es mesurarà la superfície realment executada segons especificacions de Projecte, deduint els buits de superfície major de 2 m², afegint a canvi la superfície de la part interior del buit, corresponent al desenvolupament de brancals i llindes.

| Codi | Ut | Descripció | Rendiment | Preu | Import |
|---|---|---|---|---|---|
| mt28bau115c | m | Perfil d'arrencada SockelProfil "BAUMIT", d'alumini, en "U", de 60 mm d'amplada, amb goteró, per anivellació i suport dels panells aïllants dels sistemes d'aïllament tèrmic per l'exterior sobre la línia de sòcol; inclús kit de fixació per a perfil. (material) | 0.17 | 3.87 | 0.658 |
| mt28bau060a | kg | Morter adhesiu OpenContact "BAUMIT", de color blanc, compost per ciment blanc, lligants orgànics, fibres, àrid de 0,6 mm de grandària màxima i additius, permeable al vapor d'aigua, amb resistència a les sals, per a aplicar amb llana, per a adherir i reforçar els panells aïllants, i com capa base, previ pastat amb aigua. (material) | 9.5 | 1.21 | 11.495 |
| mt16bau040b | m² | Panell rígid de poliestirè expandit, OpenAir "BAUMIT", de 60 mm d'espessor i 1000x500 mm, amb revestiment reflector de color blanc, resistència tèrmica 1,94 m²K/W, conductivitat tèrmica 0,031 W/(mK), densitat 15 kg/m³, Euroclasse E de reacció al foc segons UNE-EN 13501-1. (material) | 1.1 | 14.95 | 16.445 |
| mt16bau120a | U | Tac d'expansió de fibra de vidre reforçada amb poliamida, StarTrack Red "BAUMIT", de 88 mm de longitud, amb cèrcol d'estanquitat i clau de polipropilè, per fixació de plaques aïllants. (material) | 6 | 0.91 | 5.460 |
| mt28bau160a | m | Perfil TropfkantenProfil "BAUMIT", de PVC, amb malla de fibra de vidre antiàlcalis, color blanc, per a formació de goterons. (material) | 0.17 | 3.56 | 0.605 |
| mt28bau130a | m | Perfil de cantonada Flexibel "BAUMIT", de PVC flexible, color blanc, amb malla incorporada de 12,5 cm d'amplada a cada costat del perfil, per a reforç de cantells. (material) | 0.4 | 1.93 | 0.772 |
| mt28bau100a | m² | Malla de fibra de vidre antiàlcalis, StarTex 145 "BAUMIT", de 4x4 mm de llum de malla, de 145 g/m² de massa superficial, 0,5 mm de gruix i de 0,1x50 m, amb 2000 N/50 mm de resistència a tracció, per armar morters. (material) | 1.1 | 1.59 | 1.749 |
| mt28bau110a | kg | Emprimació, UniPrimer "BAUMIT", de color blanc, composta per lligants orgànics, additius amb contingut en silicona i substàncies minerals de replè en dispersió aquosa, impermeable a l'aigua de pluja i permeable al vapor d'aigua; per a aplicar amb brotxa, corró o pistola. (material) | 0.225 | 3.77 | 0.848 |
| mt28bau070c | kg | Revestiment hidròfug, NanoporTop "BAUMIT", de color blanc, acabat Kratz 1,5, compost per lligants orgànics, substàncies minerals de replè, silicats, pigments blancs i de color, microfibres, additius i aigua, sense ciment, amb una mida màxima de partícula de 1,5 mm, fotocatalític, descontaminant i autonetejable, amb resistència a la intempèrie i amb alt nivell de difusió de vapor d'aigua i CO2, per a aplicar amb llana. (material) | 2.5 | 4.22 | 10.550 |
| mt28bau125a | m | Cinta de segellat autoexpansiva i autoadhesiva FugendichtBand "BAUMIT", d'escuma de poliuretà precomprimida, amb resistència a la intempèrie i impermeable a l'aigua de pluja, per a un ample de junt de 2 a 6 mm. (material) | 0.5 | 1.48 | 0.740 |
| mo054 | h | Oficial 1ª muntador d'aïllaments. (mà d'obra) | 0.131 | 29.34 | 3.844 |
| mo101 | h | Ajudant muntador d'aïllaments. (mà d'obra) | 0.131 | 25.28 | 3.312 |
| mo039 | h | Oficial 1ª revocador. (mà d'obra) | 1.231 | 28.42 | 34.985 |
| mo079 | h | Ajudant revocador. (mà d'obra) | 1.231 | 25.28 | 31.120 |
| % | % | Costos directes complementaris | 2 % | 122.583 | 2.452 |
|  |  | Costos directes |  |  | 125.035 |

Residus:
- col·locació: mt28bau115c; factor de residu 0.048
- col·locació: mt28bau060a; factor de residu 0.0063
- col·locació: mt16bau040b; factor de residu 0.0283122
- col·locació: mt28bau160a; factor de residu 0.048
- col·locació: mt28bau100a; factor de residu 0.055
- col·locació: mt28bau110a; factor de residu 0.043755
- col·locació: mt28bau125a; factor de residu 0.06

## Recursos

**mt28bau115c** m Perfil d'arrencada SockelProfil "BAUMIT"
Dades tècniques: Cost energètic 45.264 MJ; Emissió de CO2 3.320 kg; Codi LER 17 04 02; Massa de l'element 0.4 kg; Volum 0.000267 m3
Residus:
- embalatge: re170203 Plàstic. (component de residu); rendiment 0.005 kg; Codi LER 17 02 03; Massa de l'element 1 kg; Volum 0.001667 m3

**mt28bau060a** kg Morter adhesiu OpenContact "BAUMIT"
Dades tècniques: Cost energètic 6.644 MJ; Emissió de CO2 0.130 kg; Codi LER 17 01 01; Massa de l'element 1 kg; Volum 0.000667 m3
Residus:
- embalatge: re150101 Envasos de paper i cartró. (component de residu); rendiment 0.012 kg; Codi LER 15 01 01; Massa de l'element 1 kg; Volum 0.001333 m3
- embalatge: re170201 Fusta. (component de residu); rendiment 0.019 kg; Codi LER 17 02 01; Massa de l'element 1 kg; Volum 0.000909 m3
- embalatge: re170203 Plàstic; rendiment 0.001 kg

**mt16bau040b** m² Panell rígid de poliestirè expandit
Dades tècniques: Cost energètic 85.812 MJ; Emissió de CO2 2.981 kg; Codi LER 17 06 04; Massa de l'element 0.9 kg; Volum 0.0015 m3
Residus:
- embalatge: re170203 Plàstic; rendiment 0.032 kg

**mt16bau120a** U Tac d'expansió de fibra de vidre reforçada amb poliamida
Dades tècniques: Cost energètic 3.252 MJ; Emissió de CO2 0.186 kg
Residus:
- embalatge: re150101 Envasos de paper i cartró; rendiment 0.072 kg

**mt28bau160a** m Perfil TropfkantenProfil "BAUMIT"
Dades tècniques: Cost energètic 11.900 MJ; Emissió de CO2 0.855 kg; Codi LER 17 02 03; Massa de l'element 0.2 kg; Volum 0.000333 m3
Residus:
- embalatge: re170203 Plàstic; rendiment 0.005 kg

**mt28bau100a** m² Malla de fibra de vidre antiàlcalis
Dades tècniques: Cost energètic 12.456 MJ; Emissió de CO2 0.613 kg; Codi LER 17 02 03; Massa de l'element 0.145 kg; Volum 0.000242 m3
Residus:
- embalatge: re170203 Plàstic; rendiment 0.024 kg

**mt28bau110a** kg Emprimació, UniPrimer "BAUMIT"
Dades tècniques: Cost energètic 172.291 MJ; Emissió de CO2 7.094 kg; Codi LER 17 09 04; Massa de l'element 1 kg; Volum 0.000667 m3
Residus:
- embalatge: re170203 Plàstic; rendiment 0.003 kg

**mt28bau125a** m Cinta de segellat autoexpansiva i autoadhesiva FugendichtBand "BAUMIT"
Dades tècniques: Cost energètic 0.708 MJ; Emissió de CO2 0.034 kg; Codi LER 17 06 04; Massa de l'element 0.0042 kg; Volum 0.000007 m3
Residus:
- embalatge: re170203 Plàstic; rendiment 0.001 kg
