# Sistema "URSA IBÉRICA AISLANTES" d'aïllament termoacústic i extradossat autoportant interior

- Propietat de l'arxiu: CYPE Ingenieros S.A.
- Format: FIEBDC-3/2016
- Programa: Generador de preus de la construcció. CYPE Ingenieros, S.A.
- Data: 17/06/2024
- Divisa: EUR
- Costos indirectes: 3 %
- IVA: 21 %

## Z Rehabilitació energètica

### ZF Tancaments verticals: addició d'aïllament tèrmic

#### ZFT Sistemes d'aïllament interior mitjançant extradossat

**ZFT031** m² Sistema "URSA IBÉRICA AISLANTES" d'aïllament termoacústic i extradossat autoportant interior.
Rehabilitació energètica de façanes i particions mitjançant el sistema "URSA IBÉRICA AISLANTES" d'aïllament termoacústic i extradossat autoportant, col·locat en particions interiors i per l'interior de tancaments verticals, format per l'extradossat, compost per: placa de guix laminat A / UNE-EN 520 - 1200 / longitud / 15 / amb les vores longitudinals afinades, cargolada directament a una estructura autoportant d'acer galvanitzat formada per perfils horitzontals de 30x30 mm, sòlidament fixats al terra i al sostre i mestres verticals de 60x27 mm i 0,6 mm de gruix, amb una modulació de 600 mm, fixades alparament; aïllament de panell de llana mineral, Ursa Terra T18R "URSA IBÉRICA AISLANTES", no revestit, subministrat en rotllos de 13,5 m de longitud, de 45 mm d'espessor, resistència tèrmica 1,3 m²K/W, conductivitat tèrmica 0,035 W/(mK), col·locat entre els muntants de l'estructura portant, col·locat en l'espai entre el parament i les mestres; i dues mans de pintura plàstica, color blanc, acabat mat, textura llisa, (rendiment: 0,1 l/m² cada mà); prèvia aplicació d'una mà d'emprimació a base de copolímers acrílics en suspensió aquosa. Inclús fixacions, pasta i cinta per al tractament de junts i accessoris de muntatge.
Criteri de valoració econòmica: El preu inclou la resolució de trobades i punts singulars i les ajudes de paleta per a instal·lacions.
Inclou: Replanteig i marcat. Anivellació i neteja de la base. Col·locació de la banda acústica. Col·locació d'elements horitzontals sòlidament fixats al terra i al sostre. Col·locació de les mestres, travant-les amb ancoratges directes. Tall i preparació de l'aïllament a col·locar. Col·locació de l'aïllament en l'espai entre el parament i les mestres. Presentació i posterior col·locació de les plaques sobre les mestres previ replanteig dels buits per a pas d'instal·lacions i mecanismes. Rebut de cèrcols, instal·lacions i mecanismes. Tractament de junts. Neteja de la superfície a pintar. Aplicació de la mà de fons. Aplicació de dues mans d'acabat.
Criteri d'amidament de projecte: Superfície mesurada segons documentació gràfica de Projecte.
Criteri de mesura d'obra: Es mesurarà la superfície realment executada segons especificacions de Projecte.

| Codi | Ut | Descripció | Rendiment | Preu | Import |
|---|---|---|---|---|---|
| mt12psg041a | m | Banda autoadhesiva desolidaritzant d'escuma de poliuretà de cel·les tancades, de 3,2 mm d'espessor i 30 mm d'amplada, resistència tèrmica 0,10 m²K/W, conductivitat tèrmica 0,032 W/(mK). (material) | 0.8 | 0.14 | 0.112 |
| mt12pek020fa | U | Ancoratge directe de 125 mm, per a mestra 60/27. (material) | 0.7 | 0.4 | 0.280 |
| mt12psg220 | U | Fixació composta per tac i cargol 5x27. (material) | 1.6 | 0.06 | 0.096 |
| mt16lvp050ca | m² | Panell de llana mineral, Ursa Terra T18R "URSA IBÉRICA AISLANTES", no revestit, subministrat en rotllos de 13,5 m de longitud, de 45 mm d'espessor, resistència tèrmica 1,3 m²K/W, conductivitat tèrmica 0,035 W/(mK), segons UNE-EN 13162, Euroclasse A1 de reacció al foc segons UNE-EN 13501-1 i factor de resistència a la difusió del vapor d'aigua 1, amb codi de designació MW-EN 13162-T3-MU1-WS-AFr5-AW0,80. (material) | 1.05 | 5.92 | 6.216 |
| mt16aaa030 | m | Cinta autoadhesiva per closa de juntes. (material) | 0.44 | 0.3 | 0.132 |
| mt12psg050c | m | Mestra 60/27 de xapa d'acer galvanitzat, de 60 mm d'amplada, segons UNE-EN 14195. (material) | 1.75 | 0.84 | 1.470 |
| mt12psg160a | m | Perfil en U, d'acer galvanitzat, de 30 mm. (material) | 1.22 | 0.86 | 1.049 |
| mt12psg081a | U | Cargol autoperforant 3,5x9,5 mm. (material) | 1.4 | 0.01 | 0.014 |
| mt12psg010b | m² | Placa de guix laminat A / UNE-EN 520 - 1200 / longitud / 15 / amb les vores longitudinals afinades. (material) | 1.05 | 4.77 | 5.009 |
| mt12psg081c | U | Cargol autoperforant 3,5x25 mm. (material) | 14 | 0.01 | 0.140 |
| mt12psg030a | kg | Pasta de segellament, segons UNE-EN 13963. (material) | 0.3 | 0.9 | 0.270 |
| mt12psg040a | m | Cinta microperforada de paper, segons UNE-EN 13963. (material) | 1.6 | 0.04 | 0.064 |
| mt27pfp010b | l | Emprimació, a base de copolímers acrílics en suspensió aquosa, per afavorir la cohesió de suports poc consistents i l'adherència de pintures. (material) | 0.125 | 4.27 | 0.534 |
| mt27pir010a | l | Pintura plàstica ecològica per a interior, a base de copolímers acrílics en dispersió aquosa, diòxid de titani i pigments estenedors seleccionats, color blanc, acabat mat, textura llisa, de gran resistència al frec humit, permeable al vapor d'aigua, transpirable i resistent als raigs UV, per a aplicar amb brotxa, corró o pistola. (material) | 0.2 | 4.44 | 0.888 |
| mo054 | h | Oficial 1ª muntador d'aïllaments. (mà d'obra) | 0.141 | 29.34 | 4.137 |
| mo101 | h | Ajudant muntador d'aïllaments. (mà d'obra) | 0.082 | 25.28 | 2.073 |
| mo053 | h | Oficial 1ª muntador de prefabricats interiors. (mà d'obra) | 0.422 | 29.34 | 12.381 |
| mo100 | h | Ajudant muntador de prefabricats interiors. (mà d'obra) | 0.246 | 25.28 | 6.219 |
| mo038 | h | Oficial 1ª pintor. (mà d'obra) | 0.203 | 28.42 | 5.769 |
| mo076 | h | Ajudant pintor. (mà d'obra) | 0.024 | 25.28 | 0.607 |
| % | % | Costos directes complementaris | 2 % | 47.460 | 0.949 |
|  |  | Costos directes |  |  | 48.409 |

Residus:
- col·locació: mt12psg041a; factor de residu 0.06
- col·locació: mt12pek020fa Ancoratge directe de 125 mm, per a mestra 60/27; factor de residu 0.02
- col·locació: mt16lvp050ca; factor de residu 0.048
- col·locació: mt16aaa030 Cinta autoadhesiva per closa de juntes; factor de residu 0.07
- col·locació: mt12psg050c Mestra 60/27 de xapa d'acer galvanitzat, de 60 mm d'amplada, segons UNE-EN 14195; factor de residu 0.0188
- col·locació: mt12psg160a Perfil en U, d'acer galvanitzat, de 30 mm; factor de residu 0.0188
- col·locació: mt12psg081a Cargol autoperforant 3,5x9,5 mm; factor de residu 0.00555556
- col·locació: mt12psg010b Placa de guix laminat A / UNE-EN 520 - 1200 / longitud / 15 / amb les vores longitudinals afinades; factor de residu 0.018
- col·locació: mt12psg081c Cargol autoperforant 3,5x25 mm; factor de residu 0.00533333
- col·locació: mt12psg030a Pasta de segellament, segons UNE-EN 13963; factor de residu 0.03
- col·locació: mt12psg040a Cinta microperforada de paper, segons UNE-EN 13963; factor de residu 0.0440299
- col·locació: mt27pfp010b; factor de residu 0.06
- col·locació: mt27pir010a; factor de residu 0.055

## Recursos

**mt12psg041a** m Banda autoadhesiva desolidaritzant d'escuma de poliuretà de cel·les tancades
Dades tècniques: Cost energètic 1.063 MJ; Emissió de CO2 0.052 kg; Codi LER 17 06 04; Massa de l'element 0.0067 kg; Volum 0.000011 m3
Residus:
- embalatge: re170203 Plàstic. (component de residu); rendiment 0.001 kg; Codi LER 17 02 03; Massa de l'element 1 kg; Volum 0.001667 m3

**mt12pek020fa** U Ancoratge directe de 125 mm, per a mestra 60/27
Dades tècniques: Cost energètic 4.732 MJ; Emissió de CO2 0.240 kg; Codi LER 17 04 05; Massa de l'element 0.235 kg; Volum 0.000112 m3
Residus:
- embalatge: re170203 Plàstic; rendiment 0.025 kg

**mt16lvp050ca** m² Panell de llana mineral
Dades tècniques: Cost energètic 26.998 MJ; Emissió de CO2 1.452 kg; Codi LER 17 06 04; Massa de l'element 0.81 kg; Volum 0.00135 m3
Residus:
- embalatge: re170203 Plàstic; rendiment 0.024 kg

**mt16aaa030** m Cinta autoadhesiva per closa de juntes
Dades tècniques: Cost energètic 0.339 MJ; Emissió de CO2 0.017 kg; Codi LER 17 06 04; Massa de l'element 0.0025 kg; Volum 0.000004 m3
Residus:
- embalatge: re170203 Plàstic; rendiment 0.001 kg

**mt12psg050c** m Mestra 60/27 de xapa d'acer galvanitzat, de 60 mm d'amplada, segons UNE-EN 14195
Dades tècniques: Cost energètic 70.752 MJ; Emissió de CO2 2.171 kg; Codi LER 17 04 05; Massa de l'element 0.53 kg; Volum 0.000252 m3
Residus:
- embalatge: re170203 Plàstic; rendiment 0.005 kg

**mt12psg160a** m Perfil en U, d'acer galvanitzat, de 30 mm
Dades tècniques: Cost energètic 46.887 MJ; Emissió de CO2 1.442 kg; Codi LER 17 04 05; Massa de l'element 0.35 kg; Volum 0.000167 m3
Residus:
- embalatge: re170203 Plàstic; rendiment 0.005 kg

**mt12psg081a** U Cargol autoperforant 3,5x9,5 mm
Dades tècniques: Cost energètic 0.009 MJ; Emissió de CO2 0.001 kg; Codi LER 17 04 05; Massa de l'element 0.0009 kg
Residus:
- embalatge: re150101 Envasos de paper i cartró. (component de residu); rendiment 0.001 kg; Codi LER 15 01 01; Massa de l'element 1 kg; Volum 0.001333 m3

**mt12psg010b** m² Placa de guix laminat A / UNE-EN 520 - 1200 / longitud / 15 / amb les vores longitudinals afinades
Dades tècniques: Cost energètic 325.486 MJ; Emissió de CO2 4.847 kg; Codi LER 17 08 02; Massa de l'element 12.38 kg; Volum 0.01238 m3
Residus:
- embalatge: re170203 Plàstic; rendiment 0.004 kg

**mt12psg081c** U Cargol autoperforant 3,5x25 mm
Dades tècniques: Cost energètic 0.015 MJ; Emissió de CO2 0.002 kg; Codi LER 17 04 05; Massa de l'element 0.0015 kg
Residus:
- embalatge: re150101 Envasos de paper i cartró; rendiment 0.001 kg

**mt12psg030a** kg Pasta de segellament, segons UNE-EN 13963
Dades tècniques: Cost energètic 12.798 MJ; Emissió de CO2 0.436 kg; Codi LER 17 08 02; Massa de l'element 1 kg; Volum 0.001 m3
Residus:
- embalatge: re170203 Plàstic; rendiment 0.02 kg

**mt12psg040a** m Cinta microperforada de paper, segons UNE-EN 13963
Dades tècniques: Cost energètic 0.004 MJ; Emissió de CO2 0.006 kg; Codi LER 20 01 01; Massa de l'element 0.0067 kg; Volum 0.000009 m3

**mt27pfp010b** l Emprimació, a base de copolímers acrílics en suspensió aquosa
Dades tècniques: Cost energètic 77.907 MJ; Emissió de CO2 2.965 kg; Codi LER 17 09 04; Massa de l'element 1.03 kg; Volum 0.000687 m3
Residus:
- embalatge: re150104 Envasos metàl·lics. (component de residu); rendiment 0.042 kg; Codi LER 15 01 04; Massa de l'element 1 kg; Volum 0.001667 m3

**mt27pir010a** l Pintura plàstica ecològica per a interior
Dades tècniques: Cost energètic 26.811 MJ; Emissió de CO2 1.369 kg; Codi LER 08 01 11; Massa de l'element 1.48 kg; Volum 0.001644 m3
Residus:
- embalatge: re170203 Plàstic; rendiment 0.023 kg
