# Perfil per a acabat lateral de tarima de compòsit (WPC)

- Propietat de l'arxiu: CYPE INGENIEROS, S.A.
- Format: FIEBDC-3/2002
- Divisa: EUR
- Costos indirectes: 3.00 %
- IVA: 21.00 %

## M Ferms i paviments urbans

### MP Paviments urbans

#### MPJ De compòsit

**MPJ020** m Perfil per a acabat lateral de tarima de compòsit (WPC).
Perfil massís de compòsit (WPC) amb fibres de fusta i polietilè, de 24x136x2440 mm, una cara vista amb textura de fusta, amb les vores rectes, fixat a les llates d'empostissar amb cargols autoperforants, d'acer al carboni, de 5 mm de diàmetre i 63 mm de longitud, amb tractament anticorrosiu, en tarima de compòsit (WPC).
Inclou: Replanteig, marcat i tall de la part sobrant del perfil d'acabament lateral. Fixació del perfil d'acabat lateral a les llates d'empostissar.
Criteri d'amidament de projecte: Longitud mesurada segons documentació gràfica de Projecte. No s'ha incrementat l'amidament per trencaments i retallades, ja que en la descomposició s'ha considerat un 5% més de peces.
Criteri de mesura d'obra: Es mesurarà la longitud realment executada segons especificacions de Projecte.

| Codi | Ut | Descripció | Rendiment | Preu | Import |
|---|---|---|---|---|---|
| mt18fmp020a | m | Perfil massís de compòsit (WPC) amb fibres de fusta i polietilè, de 24x136x2440 mm, una cara vista amb textura de fusta, amb les vores rectes, segons UNE-EN 15534-4, per a acabat lateral de tarima de compòsit (WPC). (material) | 1.050 | 10.02 | 10.52 |
| mt18acc080a | U | Cargol autoperforant, d'acer al carboni, de 5 mm de diàmetre i 63 mm de longitud, amb tractament anticorrosiu. (material) | 7.000 | 0.11 | 0.77 |
| mo017 | h | Oficial 1ª fuster. (mà d'obra) | 0.132 | 28.92 | 3.82 |
| mo058 | h | Ajudant fuster. (mà d'obra) | 0.132 | 25.48 | 3.36 |
| % | % | Costos directes complementaris | 2 % | 18.47 | 0.37 |
|  |  | Costos directes |  |  | 18.84 |
