# Joc biosaludable, tipus volant

- Propietat de l'arxiu: CYPE INGENIEROS, S.A.
- Format: FIEBDC-3/2002
- Divisa: EUR
- Costos indirectes: 3.00 %
- IVA: 21.00 %

## T Equipament urbà

### TB Àrees de jocs biosaludables

#### TBB Per a persones de la tercera edat

**TBB020** U Joc biosaludable, tipus volant.
Joc biosaludable, tipus volant, per a dos usuaris, de tub d'acer galvanitzat pintat al forn, de 100x133x135 cm. Col·locació en obra: amb tacs químics, sobre una superfície base.
Criteri de valoració econòmica: El preu no inclou la superfície base.
Inclou: Replanteig. Fixació del joc biosaludable.
Criteri d'amidament de projecte: Nombre d'unitats previstes, segons documentació gràfica de Projecte.
Criteri de mesura d'obra: Es mesurarà el nombre d'unitats realment executades segons especificacions de Projecte.

| Codi | Ut | Descripció | Rendiment | Preu | Import |
|---|---|---|---|---|---|
| mt50spl105b | U | Fixació composta per tac químic, volandera i cargol d'acer. (material) | 4.000 | 5.82 | 23.28 |
| mt52jbs020h | U | Joc biosaludable, tipus volant, per a dos usuaris, format per pal de tub d'acer galvanitzat pintat al forn, quatre rodes d'acer galvanitzat amb empunyadures de material plàstic, estructura suport tubular per a la fixació de les rodes al pal, placa base amb quatre punts d'ancoratge, tapa antivandàlica per a la protecció dels ancoratges, cargols d'acer galvanitzat i femelles autoblocants, de 100x133x135 cm, amb zona de seguretat de 9 m²; per a la realització d'exercicis de millora de la coordinació i enfortiment de la musculatura de les espatlles i la millora de la flexibilitat de les articulacions de les espatlles, canells, colzes i clavícules per part de la tercera edat. (material) | 1.000 | 882.25 | 882.25 |
| op00tal010 |  | Trepant. | 1.000 | 0.00 | 0.00 |
| op00ato010 |  | Tornavís. | 1.000 | 0.00 | 0.00 |
| mo041 | h | Oficial 1ª construcció d'obra civil. (mà d'obra) | 1.978 | 28.42 | 56.21 |
| mo087 | h | Ajudant construcció d'obra civil. (mà d'obra) | 1.978 | 25.28 | 50.00 |
| % | % | Costos directes complementaris | 2 % | 1011.74 | 20.23 |
|  |  | Costos directes |  |  | 1031.97 |
