# Xarxa vertical de protecció

- Propietat de l'arxiu: CYPE INGENIEROS, S.A.
- Format: FIEBDC-3/2002
- Divisa: EUR
- Costos indirectes: 3.00 %
- IVA: 21.00 %

## Y Seguretat i salut

### YC Sistemes de protecció col·lectiva

#### YCK Protecció de buits verticals

**YCK010** m Xarxa vertical de protecció, tipus pantalla, de poliamida d'alta tenacitat, color blanc, amb corda de xarxa de calibre 4 mm i entornpeu de malla de polietilè d'alta densitat, color verd, ancorada a la vora del forjat cada 50 cm amb ancoratges expansius d'acer galvanitzat en calent, per tancar completament el buit existent entre dos forjats al llarg de tot el seu perímetre, durant els treballs a l'interior, en planta d'entre 3 i 4 m d'altura lliure. Inclús corda d'unió de polipropilè, per unir les xarxes.
Xarxa vertical de protecció, tipus pantalla, de poliamida d'alta tenacitat, color blanc, amb corda de xarxa de calibre 4 mm i entornpeu de malla de polietilè d'alta densitat, color verd, ancorada a la vora del forjat cada 50 cm amb ancoratges expansius d'acer galvanitzat en calent, per tancar completament el buit existent entre dos forjats al llarg de tot el seu perímetre, durant els treballs a l'interior, en planta d'entre 3 i 4 m d'altura lliure. Inclús corda d'unió de polipropilè, per unir les xarxes.
Criteri d'amidament de projecte: Longitud mesurada segons Estudi o Estudi Bàsic de Seguretat i Salut.
Criteri de mesura d'obra: S'amidarà la longitud realment muntada segons especificacions d'Estudi o Estudi Bàsic de Seguretat i Salut.

| Codi | Ut | Descripció | Rendiment | Preu | Import |
|---|---|---|---|---|---|
| mt50spr015 | m² | Xarxa vertical de protecció, de poliamida d'alta tenacitat, de color blanc. Corda de xarxa de calibre 4 mm. Configuració de la xarxa al rombe. (material) | 4.500 | 1.59 | 7.16 |
| mt50spr170a | m | Corda d'unió UNE-EN 1263-1 N de polipropilè d'alta tenacitat, amb tractament als rajos UV, D=8 mm i càrrega de ruptura superior a 7,5 kN. (material) | 0.270 | 0.17 | 0.05 |
| mt50spr050 | m² | Lona de polietilè d'alta densitat, amb tractament ultraviolat, color verd, 60% de percentatge de tallavent, amb orificis cada 20 cm en tot el perímetre. (material) | 0.300 | 0.53 | 0.16 |
| mt50spr140d | U | Ancoratge expansiu de 8x60 mm, d'acer galvanitzat en calent. (material) | 2.300 | 0.72 | 1.66 |
| mo119 | h | Oficial 1ª Seguretat i Salut. (mà d'obra) | 0.128 | 24.50 | 3.14 |
| mo120 | h | Peó Seguretat i Salut. (mà d'obra) | 0.128 | 20.46 | 2.62 |
| % | % | Costos directes complementaris | 2 % | 14.79 | 0.30 |
|  |  | Costos directes |  |  | 15.09 |
