# Paviment de gespa sintètica

- Propietat de l'arxiu: CYPE Ingenieros S.A.
- Format: FIEBDC-3/2016
- Programa: Generador de preus de la construcció. CYPE Ingenieros, S.A.
- Data: 17/06/2024
- Divisa: EUR
- Costos indirectes: 3 %
- IVA: 21 %

## M Ferms i paviments urbans

### MP Paviments urbans

#### MPS De gespa sintètica

**MPS020** m² Paviment de gespa sintètica.
Paviment de gespa sintètica, de quatre tons de color verd i marró, compost de flocs rectes monofilament Dogbone DB Shape de 3/8" de fibra 100% polietilè resistent als raigs UV, 5200/8 decitex, 120 micres de gruix i flocs rectes texturitzats de 3/8" de fibra 100% polipropilè resistent als raigs UV, 3000/6 decitex, 110 micres de gruix, teixits sobre base de polipropilè drenant reforçada amb una capa de feltre, amb termofixat i segellat amb làtex, de 25 mm d'altura de pel, de 27 mm d'altura total de moqueta, 2280 g/m² i 16800 flocs/m²; banda d'unió de geotèxtil de polipropilè, de 300 mm d'amplada i adhesiu de poliuretà bicomponent, llastrat amb 5 kg/m² d'àrid silici, de granulometria compresa entre 0,4 i 0,8 mm; per a ús en urbanisme i oci.
Criteri de valoració econòmica: El preu no inclou la superfície base.
Inclou: Replanteig. Col·locació de la gespa sintètica. Llastrat de la superfície.
Criteri d'amidament de projecte: Superfície mesurada segons documentació gràfica de Projecte.
Criteri de mesura d'obra: Es mesurarà la superfície realment executada segons especificacions de Projecte.

| Codi | Ut | Descripció | Rendiment | Preu | Import |
|---|---|---|---|---|---|
| mt47cit230b | m² | Gespa sintètica, de quatre tons de color verd i marró, compost de flocs rectes monofilament Dogbone DB Shape de 3/8" de fibra 100% polietilè resistent als raigs UV, 5200/8 decitex, 120 micres de gruix i flocs rectes texturitzats de 3/8" de fibra 100% polipropilè resistent als raigs UV, 3000/6 decitex, 110 micres de gruix, teixits sobre base de polipropilè drenant reforçada amb una capa de feltre, amb termofixat i segellat amb làtex, de 25 mm d'altura de pel, de 27 mm d'altura total de moqueta, 2280 g/m² i 16800 flocs/m², subministrat en rotllos. (material) | 1.04 | 17.39 | 18.086 |
| mt47cit250d | m | Banda d'unió de geotèxtil de polipropilè, de 300 mm d'amplada, subministrada en rotllos. (material) | 0.42 | 1.08 | 0.454 |
| mt47cit260a | kg | Adhesiu de poliuretà bicomponent. (material) | 0.3 | 4.4 | 1.320 |
| mt47cit004a | kg | Àrid silici, de granulometria compresa entre 0,4 i 0,8 mm, subministrat en sacs. (material) | 5 | 0.15 | 0.750 |
| mq07cel010 | h | Carretó elevador dièsel de doble tracció de 8 t. (maquinària) | 0.239 | 28.06 | 6.706 |
| mo041 | h | Oficial 1ª construcció d'obra civil. (mà d'obra) | 0.264 | 28.42 | 7.503 |
| mo087 | h | Ajudant construcció d'obra civil. (mà d'obra) | 0.33 | 25.28 | 8.342 |
| % | % | Costos directes complementaris | 2 % | 43.161 | 0.863 |
|  |  | Costos directes |  |  | 44.024 |

Residus:
- col·locació: mt47cit230b; factor de residu 0.022
- col·locació: mt47cit250d Banda d'unió de geotèxtil de polipropilè, de 300 mm d'amplada, subministrada en rotllos; factor de residu 0.011
- col·locació: mt47cit260a Adhesiu de poliuretà bicomponent; factor de residu 0.040716
- col·locació: mt47cit004a Àrid silici, de granulometria compresa entre 0,4 i 0,8 mm, subministrat en sacs; factor de residu 0.009

## Recursos

**mt47cit230b** m² Gespa sintètica
Dades tècniques: Cost energètic 225.730 MJ; Emissió de CO2 11.207 kg; Codi LER 17 02 03; Massa de l'element 2.28 kg; Volum 0.0038 m3
Residus:
- embalatge: re170203 Plàstic. (component de residu); rendiment 0.05 kg; Codi LER 17 02 03; Massa de l'element 1 kg; Volum 0.001667 m3

**mt47cit250d** m Banda d'unió de geotèxtil de polipropilè, de 300 mm d'amplada, subministrada en rotllos
Dades tècniques: Cost energètic 12.594 MJ; Emissió de CO2 0.625 kg; Codi LER 17 02 03; Massa de l'element 0.09 kg; Volum 0.00015 m3
Residus:
- embalatge: re170203 Plàstic; rendiment 0.04 kg

**mt47cit260a** kg Adhesiu de poliuretà bicomponent
Dades tècniques: Cost energètic 144.471 MJ; Emissió de CO2 7.014 kg; Codi LER 17 09 04; Massa de l'element 1 kg; Volum 0.000667 m3
Residus:
- embalatge: re170203 Plàstic; rendiment 0.003 kg

**mt47cit004a** kg Àrid silici, de granulometria compresa entre 0,4 i 0,8 mm, subministrat en sacs
Dades tècniques: Cost energètic 0.559 MJ; Emissió de CO2 0.028 kg; Codi LER 01 04 08; Massa de l'element 1 kg; Volum 0.000667 m3
Residus:
- embalatge: re170203 Plàstic; rendiment 0.005 kg
