# Malla electrosoldada per a protecció de petit buit horitzontal de forjat

- Propietat de l'arxiu: CYPE Ingenieros S.A.
- Format: FIEBDC-3/2016
- Programa: Generador de preus de la construcció. CYPE Ingenieros, S.A.
- Data: 17/06/2024
- Divisa: EUR
- Costos indirectes: 3 %
- IVA: 21 %

## Y Seguretat i salut

### YC Sistemes de protecció col·lectiva

#### YCH Protecció de buits horitzontals en estructures

**YCH050** m² Malla electrosoldada per a protecció de petit buit horitzontal de forjat.
Protecció de buit horitzontal de forjat de superfície inferior o igual a 1 m² mitjançant malla electrosoldada ME 10x10 Ø 5-5 B 500 T 6x2,20 UNE-EN 10080, embeguda en el formigó, col·locada abans del formigonat del forjat, centrada sobre el buit i encastada com a mínim 1,0 m per cada costat en els laterals del costat major del panell, protegida addicionalment amb tauler de fusta de pi de 22 mm d'espessor, col·locat de manera que cobreixi la totalitat del buit i subjecte al forjat amb claus plans d'acer de manera que s'impedeixi el seu moviment horitzontal, amortitzable en 4 usos. Inclús filferro galvanitzat per lligar la malla electrosoldada a l'armadura del forjat.
Criteri d'amidament de projecte: Superfície del buit horitzontal, mesurada segons Estudi o Estudi Bàsic de Seguretat i Salut.
Criteri de mesura d'obra: S'amidarà la superfície realment muntada segons especificacions d'Estudi o Estudi Bàsic de Seguretat i Salut.

| Codi | Ut | Descripció | Rendiment | Preu | Import |
|---|---|---|---|---|---|
| mt07ame010a | m² | Malla electrosoldada ME 10x10 Ø 5-5 B 500 T 6x2,20 UNE-EN 10080. (material) | 8.658 | 5.15 | 44.589 |
| mt13blm010d | m² | Tauler de fusta de pi hidrofugada, gruix 22 mm. (material) | 0.333 | 10.02 | 3.337 |
| mt50sph020 | kg | Claus plans d'acer de 20x100 mm. (material) | 0.02 | 1.24 | 0.025 |
| mt08var050 | kg | Filferro galvanitzat per a lligar, de 1,30 mm de diàmetre. (material) | 0.02 | 1.53 | 0.031 |
| mo119 | h | Oficial 1ª Seguretat i Salut. (mà d'obra) | 0.132 | 28.42 | 3.751 |
| mo120 | h | Peó Seguretat i Salut. (mà d'obra) | 0.132 | 23.81 | 3.143 |
| % | % | Costos directes complementaris | 2 % | 54.876 | 1.098 |
|  |  | Costos directes |  |  | 55.974 |

Residus:
- col·locació: mt07ame010a Malla electrosoldada ME 10x10 Ø 5-5 B 500 T 6x2,20 UNE-EN 10080; factor de residu 0.0159276
- col·locació: mt13blm010d Tauler de fusta de pi hidrofugada, gruix 22 mm; factor de residu 0.014
- col·locació: mt50sph020 Claus plans d'acer de 20x100 mm; factor de residu 0.010598
- col·locació: mt08var050 Filferro galvanitzat per a lligar, de 1,30 mm de diàmetre; factor de residu 0.0038

## Recursos

**mt07ame010a** m² Malla electrosoldada ME 10x10 Ø 5-5 B 500 T 6x2,20 UNE-EN 10080
Dades tècniques: Cost energètic 22.412 MJ; Emissió de CO2 1.163 kg; Codi LER 17 04 05; Massa de l'element 2.28 kg; Volum 0.001086 m3

**mt13blm010d** m² Tauler de fusta de pi hidrofugada, gruix 22 mm
Dades tècniques: Cost energètic 1646.570 MJ; Emissió de CO2 -22.362 kg; Codi LER 17 02 01; Massa de l'element 12.1 kg; Volum 0.011 m3
Residus:
- embalatge: re170203 Plàstic. (component de residu); rendiment 0.03 kg; Codi LER 17 02 03; Massa de l'element 1 kg; Volum 0.001667 m3

**mt50sph020** kg Claus plans d'acer de 20x100 mm
Dades tècniques: Cost energètic 9.830 MJ; Emissió de CO2 0.510 kg; Codi LER 17 04 05; Massa de l'element 1 kg; Volum 0.000476 m3

**mt08var050** kg Filferro galvanitzat per a lligar, de 1,30 mm de diàmetre
Dades tècniques: Cost energètic 25.100 MJ; Emissió de CO2 2.560 kg; Codi LER 17 04 05; Massa de l'element 1 kg; Volum 0.000476 m3
