# Micropiló amb armadura de perfil tubular d'acer

- Propietat de l'arxiu: CYPE INGENIEROS, S.A.
- Format: FIEBDC-3/2002
- Divisa: EUR
- Costos indirectes: 3.00 %
- IVA: 21.00 %

## C Fonamentacions

### CP Profundes

#### CPM Micropilons

**CPM010** m Micropiló amb armadura de perfil tubular d'acer.
Micropiló de fins a 15 m de longitud i 114,3 mm de diàmetre nominal, compost de perfil tubular amb rosca, d'acer EN ISO 11960 N-80, amb límit elàstic 562 N/mm², de 60,3 mm de diàmetre exterior i 5,5 mm de gruix, i beurada de ciment CEM I 42,5N, amb una relació aigua/ciment de 0,4 dosificada en pes, abocada per l'interior de l'armadura mitjançant sistema d'injecció única global (IU); per a fonamentació, i càrrega manual a camió o contenidor de les restes del material de reblert i altres deixalles produïts durant els treballs.
Criteri de valoració econòmica: El preu inclou el desplaçament a l'obra del personal especialitzat i el trasllat de l'equip entre diferents emplaçaments dins de la mateixa obra.
Inclou: Neteja i preparació de l'entorn afectat. Replanteig. Perforació del terreny. Col·locació d'armadura tubular. Injecció de la beurada de ciment. Neteja i retirada de sobrants. Càrrega manual d'enderrocs sobre camió o contenidor.
Criteri d'amidament de projecte: Longitud mesurada segons documentació gràfica de Projecte, incrementada en un metre per la formació del bulb.
Criteri de mesura d'obra: Es mesurarà la longitud, presa en el terreny abans de formigonar, del micropiló realment executat segons especificacions de Projecte, des de la punta fins a la cara inferior de l'encep, sense incloure l'excés de beurada de ciment consumida sobre el volum teòric corresponent al diàmetre nominal del micropiló.

| Codi | Ut | Descripció | Rendiment | Preu | Import |
|---|---|---|---|---|---|
| mt07mpi020aa | m | Perfil tubular amb rosca, per armar micropilons, de 60,3 mm de diàmetre exterior i 5,5 mm de gruix, d'acer EN ISO 11960 N-80, amb límit elàstic 562 N/mm² i càrrega de trencament 690 N/mm². (material) | 1.020 | 14.40 | 14.69 |
| mt08cem010c | kg | Ciment Pòrtland CEM I 42,5 N, en sacs, segons UNE-EN 197-1. (material) | 25.000 | 0.11 | 2.75 |
| mt08aaa010a | m³ | Aigua. (material) | 0.010 | 1.50 | 0.02 |
| mq03pva020 | h | Equip per a injeccions profundes, amb bomba de baixa pressió i carro de perforació. (maquinària) | 0.135 | 236.32 | 31.90 |
| mo042 | h | Oficial 1ª estructurista. (mà d'obra) | 0.360 | 28.39 | 10.22 |
| mo089 | h | Ajudant estructurista. (mà d'obra) | 0.360 | 25.25 | 9.09 |
| mo113 | h | Peó ordinari construcció. (mà d'obra) | 0.180 | 23.81 | 4.29 |
| % | % | Costos directes complementaris | 2 % | 72.96 | 1.46 |
|  |  | Costos directes |  |  | 74.42 |
