# Llinda prefabricada, de formigó

- Propietat de l'arxiu: CYPE INGENIEROS, S.A.
- Format: FIEBDC-3/2002
- Divisa: EUR
- Costos indirectes: 3.00 %
- IVA: 21.00 %

## F Façanes i particions

### FC Llindars, carregadors i calaixos de persianes

#### FCH Prefabricats de formigó

**FCH030** m Llinda prefabricada, de formigó.
Llinda prefabricat de formigó, de 10x5 cm, amb goteró i ancoratge metàl·lic d'acer galvanitzat, recolzada sobre els brancals, rebuda amb una capa de morter de ciment, industrial, amb additiu hidròfug, M-10, amb un gruix de 25 mm, ancorada a la fàbrica. Inclús massilla de poliuretà per al segellat de junts.
Inclou: Neteja i preparació del plànol de suport. Replanteig del nivell de suport de la llinda. Marcat dels punts de fixació dels ancoratges. Presentació de la llinda. Aplomat i anivellació. Instal·lació de l'estintolament. Resolució de les unions dels ancoratges a la fàbrica. Segellat de juntes i neteja de la llinda. Retirada de l'estintolament.
Criteri d'amidament de projecte: Longitud mesurada segons documentació gràfica de Projecte, incloent les entregues en els suports.
Criteri de mesura d'obra: Es mesurarà la longitud realment executada segons especificacions de Projecte, incloent els acords en els suports.

| Codi | Ut | Descripció | Rendiment | Preu | Import |
|---|---|---|---|---|---|
| mt08aaa010a | m³ | Aigua. (material) | 0.006 | 1.50 | 0.01 |
| mt09mif010ka | t | Morter industrial per a obra de paleta, de ciment, color gris, amb additiu hidròfug, categoria M-10 (resistència a compressió 10 N/mm²), subministrat en sacs, segons UNE-EN 998-2. (material) | 0.006 | 65.98 | 0.40 |
| mt20dhp010a | m | Llinda prefabricat de formigó, de 10x5 cm, amb goteró i ancoratge metàl·lic d'acer galvanitzat. (material) | 1.050 | 20.75 | 21.79 |
| mt20wwa030 | U | Cartutx de 310 cm³ de massilla de poliuretà impermeable. (material) | 0.043 | 7.32 | 0.31 |
| op00amo010 |  | Mola o radial. | 1.000 | 0.00 | 0.00 |
| mo020 | h | Oficial 1ª construcció. (mà d'obra) | 0.240 | 28.42 | 6.82 |
| mo113 | h | Peó ordinari construcció. (mà d'obra) | 0.480 | 23.81 | 11.43 |
| % | % | Costos directes complementaris | 2 % | 40.76 | 0.82 |
|  |  | Costos directes |  |  | 41.58 |
