# Marc de buit de façana, de maó ceràmic buit

- Propietat de l'arxiu: CYPE INGENIEROS, S.A.
- Format: FIEBDC-3/2002
- Divisa: EUR
- Costos indirectes: 3.00 %
- IVA: 21.00 %

## H Acabaments i ajudes

### HR Acabats de façana

#### HRC Ceràmics

**HRC010** m Marc de buit de façana, de maó ceràmic buit.
Marc de buit de façana amb fàbrica de maó ceràmic buit de 11,5 cm d'ample i 7 cm de gruix, per revestir, travat al tancament existent i rebut amb morter de ciment, industrial, amb additiu hidròfug, M-5.
Criteri de valoració econòmica: El preu no inclou el revestiment.
Inclou: Preparació de la superfície de recolzament. Replanteig de les peces. Tall de les peces. Col·locació de regles i plomades subjectes al mur. Col·locació, aplomat, anivellació i alineació de les peces. Rejuntat i neteja.
Criteri d'amidament de projecte: Longitud mesurada pel més gran desenvolupament lineal, segons documentació gràfica de Projecte.
Criteri de mesura d'obra: Es mesurarà pel seu major desenvolupament lineal, la longitud realment executada segons especificacions de Projecte, incloent la longitud que pogués perdre's en biaixos.

| Codi | Ut | Descripció | Rendiment | Preu | Import |
|---|---|---|---|---|---|
| mt08aaa010a | m³ | Aigua. (material) | 0.006 | 1.50 | 0.01 |
| mt09mif010ia | t | Morter industrial per a obra de paleta, de ciment, color gris, amb additiu hidròfug, categoria M-5 (resistència a compressió 5 N/mm²), subministrat en sacs, segons UNE-EN 998-2. (material) | 0.003 | 57.48 | 0.17 |
| mt04lvc010b | U | Maó ceràmic buit doble, per revestir, 24x11,5x7 cm, per a ús en fàbrica protegida (peça P), densitat 780 kg/m³, segons UNE-EN 771-1. (material) | 6.000 | 0.26 | 1.56 |
| op00amo010 |  | Mola o radial. | 1.000 | 0.00 | 0.00 |
| mo020 | h | Oficial 1ª construcció. (mà d'obra) | 0.623 | 28.42 | 17.71 |
| mo113 | h | Peó ordinari construcció. (mà d'obra) | 0.632 | 23.81 | 15.05 |
| % | % | Costos directes complementaris | 2 % | 34.50 | 0.69 |
|  |  | Costos directes |  |  | 35.19 |
