# Acumulador d'aigua a gas, convencional

- Propietat de l'arxiu: CYPE INGENIEROS, S.A.
- Format: FIEBDC-3/2002
- Divisa: EUR
- Costos indirectes: 3.00 %
- IVA: 21.00 %

## I Instal·lacions

### IC Calefacció, refrigeració, climatització i A.C.S.

#### ICA Aigua calenta

**ICA040** U Acumulador d'aigua a gas, convencional.
Acumulador a gas natural per al servei d'A.C.S., de terra, capacitat 220 l, càmera de combustió estanca, potència 25 kW, eficiència energètica classe B, perfil de consum XXL, amb conducte i extractor de fums. Inclús suport i ancoratges de fixació a parament vertical, claus de tall d'esfera, vàlvula de seguretat i tirantets flexibles, tant a l'entrada d'aigua com a la sortida. Totalment muntat, connexionat i provat.
Inclou: Replanteig de l'aparell. Fixació en parament mitjançant elements d'ancoratge. Col·locació de l'aparell i accessoris. Connexionat amb les xarxes de conducció d'aigua, elèctrica i de terra. Col·locació del conducte d'evacuació dels productes de la combustió i els accessoris de ventilació. Posada en marxa.
Criteri d'amidament de projecte: Nombre d'unitats previstes, segons documentació gràfica de Projecte.
Criteri de mesura d'obra: Es mesurarà el nombre d'unitats realment executades segons especificacions de Projecte.

| Codi | Ut | Descripció | Rendiment | Preu | Import |
|---|---|---|---|---|---|
| mt38agd020bb | U | Acumulador a gas natural per al servei d'A.C.S., de terra, capacitat 220 l, càmera de combustió estanca, potència 25 kW, eficiència energètica classe B, perfil de consum XXL, amb conducte i extractor de fums. (material) | 1.000 | 3608.40 | 3608.40 |
| mt37sve010c | U | Vàlvula d'esfera de llautó niquelat per roscar de 3/4". (material) | 2.000 | 7.30 | 14.60 |
| mt37svs010c | U | Vàlvula de seguretat, de llautó, amb rosca de 1/2" de diàmetre, tarada a 6 bar de pressió. (material) | 1.000 | 4.42 | 4.42 |
| mt38www011 | U | Material auxiliar per a instal·lacions d'A.C.S. (material) | 1.000 | 1.45 | 1.45 |
| mo004 | h | Oficial 1ª calefactor. (mà d'obra) | 5.264 | 29.34 | 154.45 |
| mo103 | h | Ajudant calefactor. (mà d'obra) | 5.264 | 25.25 | 132.92 |
| % | % | Costos directes complementaris | 2 % | 3916.24 | 78.32 |
|  |  | Costos directes |  |  | 3994.56 |
