# Equip de protecció catòdica, per a dipòsit de combustible líquid, soterrat, de xapa d'acer

- Propietat de l'arxiu: CYPE INGENIEROS, S.A.
- Format: FIEBDC-3/2002
- Divisa: EUR
- Costos indirectes: 3.00 %
- IVA: 21.00 %

## I Instal·lacions

### IC Calefacció, refrigeració, climatització i A.C.S.

#### ICD Combustible líquid

**ICD112** U Equip de protecció catòdica, per a dipòsit de combustible líquid, soterrat, de xapa d'acer.
Equip de protecció catòdica format per 10 ànodes de sacrifici i cable d'unió amb terminals, per a dipòsit de combustible líquid, soterrat, de xapa d'acer, amb una capacitat de 1500 litres. Inclús caixa de connexions i suport. Totalment muntat, connexionat i provat.
Inclou: Replanteig. Muntatge de la protecció catòdica. Connexionat.
Criteri d'amidament de projecte: Nombre d'unitats previstes, segons documentació gràfica de Projecte.
Criteri de mesura d'obra: Es mesurarà el nombre d'unitats realment executades segons especificacions de Projecte.

| Codi | Ut | Descripció | Rendiment | Preu | Import |
|---|---|---|---|---|---|
| mt38dep999b | U | Equip de protecció catòdica format per 10 ànodes de sacrifici i cable d'unió amb terminals, per a dipòsit de combustible líquid, soterrat, de xapa d'acer, amb una capacitat de 1500 litres. (material) | 1.000 | 290.03 | 290.03 |
| mo004 | h | Oficial 1ª calefactor. (mà d'obra) | 1.031 | 29.34 | 30.25 |
| mo103 | h | Ajudant calefactor. (mà d'obra) | 1.031 | 25.25 | 26.03 |
| % | % | Costos directes complementaris | 2 % | 346.31 | 6.93 |
|  |  | Costos directes |  |  | 353.24 |
