# Dipòsit prefabricat per a l'emmagatzematge] de pellets

- Propietat de l'arxiu: CYPE INGENIEROS, S.A.
- Format: FIEBDC-3/2002
- Divisa: EUR
- Costos indirectes: 3.00 %
- IVA: 21.00 %

## I Instal·lacions

### IC Calefacció, refrigeració, climatització i A.C.S.

#### ICQ Calderes de biomassa

**ICQ060** U Dipòsit prefabricat per a l'emmagatzematge] de pellets.
Dipòsit subterrani per a magatzematge de pellets, prefabricat de material plàstic, totalment hermètic, de 2,35 m de diàmetre i 3,08 m d'altura, volum màxim 8 m³. Totalment muntat, connexionat i provat.
Inclou: Replanteig. Col·locació del dipòsit. Connexió al sistema d'extracció.
Criteri d'amidament de projecte: Nombre d'unitats previstes, segons documentació gràfica de Projecte.
Criteri de mesura d'obra: Es mesurarà el nombre d'unitats realment executades segons especificacions de Projecte.

| Codi | Ut | Descripció | Rendiment | Preu | Import |
|---|---|---|---|---|---|
| mt38cbh040a | U | Dipòsit subterrani per a magatzematge de pellets, prefabricat de material plàstic, totalment hermètic, de 2,35 m de diàmetre i 3,08 m d'altura, volum màxim 8 m³, amb sistema automàtic d'extracció del combustible. (material) | 1.000 | 8478.60 | 8478.60 |
| mt38cbh120a | U | Dispositiu de protecció del motor, per a sistema d'aspiració del combustible des d'un dipòsit soterrat. (material) | 1.000 | 408.53 | 408.53 |
| mo003 | h | Oficial 1ª electricista. (mà d'obra) | 1.199 | 29.34 | 35.18 |
| mo102 | h | Ajudant electricista. (mà d'obra) | 1.199 | 25.25 | 30.27 |
| % | % | Costos directes complementaris | 2 % | 8952.58 | 179.05 |
|  |  | Costos directes |  |  | 9131.63 |
