# Comporta hidràulica d'ompliment de sitja per a emmagatzematge de biomassa

- Propietat de l'arxiu: CYPE INGENIEROS, S.A.
- Format: FIEBDC-3/2002
- Divisa: EUR
- Costos indirectes: 3.00 %
- IVA: 21.00 %

## I Instal·lacions

### IC Calefacció, refrigeració, climatització i A.C.S.

#### ICQ Calderes de biomassa

**ICQ080** U Comporta hidràulica d'ompliment de sitja per a emmagatzematge de biomassa.
Comporta hidràulica d'ompliment de 2000x3000 mm per a sitja d'emmagatzematge de biomassa, sobrecàrrega màxima de trànsit de 20 kN/m², composta per planxa d'alumini, marc i reixeta de protecció d'acer galvanitzat; amb drenatge per a aigua de pluja. Totalment muntada.
Inclou: Replanteig. Col·locació de la comporta.
Criteri d'amidament de projecte: Nombre d'unitats previstes, segons documentació gràfica de Projecte.
Criteri de mesura d'obra: Es mesurarà el nombre d'unitats realment executades segons especificacions de Projecte.

| Codi | Ut | Descripció | Rendiment | Preu | Import |
|---|---|---|---|---|---|
| mt38gil800b | U | Comporta hidràulica d'ompliment de 2000x3000 mm per a sitja d'emmagatzematge de biomassa, sobrecàrrega màxima de trànsit de 20 kN/m², composta per planxa d'alumini, marc i reixeta de protecció d'acer galvanitzat; amb drenatge per a aigua de pluja. (material) | 1.000 | 12979.20 | 12979.20 |
| mo020 | h | Oficial 1ª construcció. (mà d'obra) | 7.193 | 28.42 | 204.43 |
| mo113 | h | Peó ordinari construcció. (mà d'obra) | 7.193 | 23.81 | 171.27 |
| % | % | Costos directes complementaris | 2 % | 13354.90 | 267.10 |
|  |  | Costos directes |  |  | 13622.00 |
