# Unitat aigua-aigua, bomba de calor geotèrmica, per a producció d'A.C.S., calefacció i refrigeració passiva

- Propietat de l'arxiu: CYPE INGENIEROS, S.A.
- Format: FIEBDC-3/2002
- Divisa: EUR
- Costos indirectes: 3.00 %
- IVA: 21.00 %

## I Instal·lacions

### IC Calefacció, refrigeració, climatització i A.C.S.

#### ICV Unitats centralitzades per a calefacció, refrigeració, climatització i A.C.S.

**ICV204** U Unitat aigua-aigua, bomba de calor geotèrmica, per a producció d'A.C.S., calefacció i refrigeració passiva.
Bomba de calor geotèrmica, aigua-aigua, per a calefacció, producció d'A.C.S. i refrigeració passiva, alimentació trifàsica a 400 V, potència sonora 42 dBA, dimensions 596x690x1845 mm, pes 225 kg, per a gas refrigerant R-407C, amb bombes de circulació de cabal variable classe d'eficiència energètica A per als circuits primari i secundari, compressor de tipus scroll, control d'equilibrat energètic, pantalla d'informació gràfica, resistència elèctrica seleccionable per a 3, 6 ó 9 kW, bescanviadors d'acer inoxidable per a producció d'A.C.S. i calefacció, vàlvules motoritzades de 3 vies, interacumulador d'A.C.S. de 180 l de capacitat, bescanviador de plaques per a refrigeració passiva, sondes de temperatura, pressòstat, filtre, manòmetres, vàlvula de seguretat i aixetes de pas. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42bci050a | U | Bomba de calor geotèrmica, aigua-aigua, per a calefacció, producció d'A.C.S. i refrigeració passiva, alimentació trifàsica a 400 V, potència sonora 42 dBA, dimensions 596x690x1845 mm, pes 225 kg, per a gas refrigerant R-407C, amb bombes de circulació de cabal variable classe d'eficiència energètica A per als circuits primari i secundari, compressor de tipus scroll, control d'equilibrat energètic, pantalla d'informació gràfica, resistència elèctrica seleccionable per a 3, 6 ó 9 kW, bescanviadors d'acer inoxidable per a producció d'A.C.S. i calefacció, vàlvules motoritzades de 3 vies, interacumulador d'A.C.S. de 180 l de capacitat, bescanviador de plaques per a refrigeració passiva, sondes de temperatura, pressòstat, filtre, manòmetres, vàlvula de seguretat i aixetes de pas. (material) | 1.000 | 9454.59 | 9454.59 |
| mt42www050 | U | Termòmetre bimetàl·lic, diàmetre d'esfera de 100 mm, amb presa vertical, amb beina de 1/2", escala de temperatura de 0 a 120°C. (material) | 2.000 | 54.70 | 109.40 |
| mt37sve010d | U | Vàlvula d'esfera de llautó niquelat per roscar de 1". (material) | 4.000 | 12.15 | 48.60 |
| mt37sve010c | U | Vàlvula d'esfera de llautó niquelat per roscar de 3/4". (material) | 2.000 | 7.30 | 14.60 |
| mo005 | h | Oficial 1ª instal·lador de climatització. (mà d'obra) | 7.913 | 29.34 | 232.17 |
| mo104 | h | Ajudant instal·lador de climatització. (mà d'obra) | 7.913 | 25.25 | 199.80 |
| % | % | Costos directes complementaris | 2 % | 10059.16 | 201.18 |
|  |  | Costos directes |  |  | 10260.34 |
