# Pericó de connexió elèctrica

- Propietat de l'arxiu: CYPE INGENIEROS, S.A.
- Format: FIEBDC-3/2002
- Divisa: EUR
- Costos indirectes: 3.00 %
- IVA: 21.00 %

## U Urbanització interior de la parcel·la

### UI Il·luminació exterior

#### UIA Pericons

**UIA010** U Pericó de connexió elèctrica.
Pericó de connexió elèctrica, prefabricat de formigó, sense fons, registrable, de 54x54x50 cm de mesures interiors, amb parets rebaixades per a l'entrada de tubs, capaç de suportar una càrrega de 400 kN, amb marc d'acer galvanitzat i tapa de formigó armat alleugerit, de 63,5x62,5 cm, per a pericó de connexió elèctrica, capaç de suportar una càrrega de 125 kN; prèvia excavació amb mitjans manuals i posterior reomplert de l'extradós amb material granular.
Inclou: Replanteig. Excavació amb mitjans manuals. Eliminació de les terres soltes del fons de l'excavació. Col·locació de l'arqueta prefabricada. Execució de forats per a connexionat de tubs. Connexionat dels tubs al pericó. Col·locació de la tapa i els accessoris. Reblert de l'extradós.
Criteri d'amidament de projecte: Nombre d'unitats previstes, segons documentació gràfica de Projecte.
Criteri de mesura d'obra: Es mesurarà el nombre d'unitats realment executades segons especificacions de Projecte.

| Codi | Ut | Descripció | Rendiment | Preu | Import |
|---|---|---|---|---|---|
| mt35arg100d | U | Pericó de connexió elèctrica, prefabricat de formigó, sense fons, registrable, de 54x54x50 cm de mesures interiors, amb parets rebaixades per a l'entrada de tubs, capaç de suportar una càrrega de 400 kN. (material) | 1.000 | 31.08 | 31.08 |
| mt35arg105c | U | Marc d'acer galvanitzat i tapa de formigó armat alleugerit, de 63,5x62,5 cm, per a pericó de connexió elèctrica, capaç de suportar una càrrega de 125 kN. (material) | 1.000 | 51.22 | 51.22 |
| mt01arr010a | t | Grava de pedrera, de 19 a 25 mm de diàmetre. (material) | 0.673 | 11.50 | 7.74 |
| mo020 | h | Oficial 1ª construcció. (mà d'obra) | 0.599 | 28.42 | 17.02 |
| mo077 | h | Ajudant construcció. (mà d'obra) | 1.654 | 25.28 | 41.81 |
| % | % | Costos directes complementaris | 2 % | 148.87 | 2.98 |
|  |  | Costos directes |  |  | 151.85 |
