# Marc perimètric per a estora metàl·lica

- Propietat de l'arxiu: CYPE Ingenieros S.A.
- Format: FIEBDC-3/2016
- Programa: Generador de preus de la construcció. CYPE Ingenieros, S.A.
- Data: 10/03/2023
- Divisa: EUR
- Costos indirectes: 3 %
- IVA: 21 %

## R Revestiments i extradossats

### RS Paviments

#### RSF Estora

**RSF020** m Marc perimètric per a estora metàl·lica.
Marc perimetral per a pelut metàl·lic, format per perfils angulars d'acer inoxidable AISI 304, amb ales de 20x20 mm de longitud i 3 mm de gruix, instal·lat en encaixos de paviment mitjançant cargolat. Fins i tot preparació de la superfície suport i elements de fixació.
Inclou: Preparació de la superfície suport. Col·locació i fixació mecànica del perfil.
Criteri d'amidament de projecte: Longitud mesurada segons documentació gràfica de Projecte.
Criteri de mesura d'obra: Es mesurarà la longitud realment executada segons especificacions de Projecte.

| Codi | Ut | Descripció | Rendiment | Preu | Import |
|---|---|---|---|---|---|
| mt18fel040a | m | Marc perimetral per a pelut metàl·lic, format per perfils angulars d'acer inoxidable AISI 304, amb ales de 20x20 mm de longitud i 3 mm de gruix i elements de fixació al suport. (material) | 1 | 9.86 | 9.860 |
| mt20wwa030 | U | Cartutx de 310 cm³ de massilla de poliuretà impermeable. (material) | 0.032 | 7.32 | 0.234 |
| mo027 | h | Oficial 1ª instal·lador de moquetes i revestiments tèxtils. (mà d'obra) | 0.06 | 27.5 | 1.650 |
| % | % | Costos directes complementaris | 2 % | 11.744 | 0.235 |
|  |  | Costos directes |  |  | 11.979 |

Residus:
- col·locació: mt20wwa030 Cartutx de 310 cm³ de massilla de poliuretà impermeable; factor de residu 0.06

## Recursos

**mt20wwa030** U Cartutx de 310 cm³ de massilla de poliuretà impermeable
Dades tècniques: Cost energètic 12.716 MJ; Emissió de CO2 0.628 kg; Codi LER 17 09 04; Massa de l'element 0.021 kg; Volum 0.000014 m3
Residus:
- embalatge: re170203 Plàstic. (component de residu); rendiment 0.1 kg; Codi LER 17 02 03; Massa de l'element 1 kg; Volum 0.001667 m3
