# Desmuntatge de gelosia de lamel·les de PVC, amb mitjans manuals, i càrrega manual de runa sobre camió o contenidor

- Propietat de l'arxiu: CYPE INGENIEROS, S.A.
- Format: FIEBDC-3/2002
- Divisa: EUR
- Costos indirectes: 3.00 %
- IVA: 21.00 %

## D Demolicions

### DF Façanes

#### DFD Defenses en exteriors

**DFD101** m² Desmuntatge de gelosia de lamel·les de PVC, amb mitjans manuals, i càrrega manual de runa sobre camió o contenidor.
Desmuntatge de gelosia de lamel·les de PVC, elements de fixació i accessoris, amb mitjans manuals, sense deteriorar els elements constructius sobre els quals se subjecta. Fins i tot p/p de neteja, aplec, retirada i càrrega manual de runa sobre camió o contenidor.
Inclou: Desmuntatge dels elements. Fragmentació dels enderrocs en peces manejables. Retirada i apilament del material desmuntat. Neteja de les restes de l'obra. Càrrega del material desmuntat i les restes d'obra sobre camió o contenidor.
Criteri d'amidament de projecte: Superfície mesurada segons documentació gràfica de Projecte.
Criteri de mesura d'obra: S'amidarà la superfície realment desmuntada segons especificacions de Projecte.

| Codi | Ut | Descripció | Rendiment | Preu | Import |
|---|---|---|---|---|---|
| mo017 | h | Oficial 1ª serraller. (mà d'obra) | 0.214 | 23.67 | 5.07 |
| mo057 | h | Ajudant serraller. (mà d'obra) | 0.214 | 20.76 | 4.44 |
| % | % | Costos directes complementaris | 2 % | 9.51 | 0.19 |
|  |  | Costos directes |  |  | 9.70 |
