# Desmuntatge de llinda metàl·lica format per un perfil d'acer laminat, amb equip de oxitall, i càrrega manual d'enderrocs sobre camió o contenidor

- Propietat de l'arxiu: CYPE INGENIEROS, S.A.
- Format: FIEBDC-3/2002
- Divisa: EUR
- Costos indirectes: 3.00 %
- IVA: 21.00 %

## D Demolicions

### DF Façanes

#### DFR Acabaments d'exteriors

**DFR041** m Desmuntatge de llinda metàl·lica format per un perfil d'acer laminat, amb equip de oxitall, i càrrega manual d'enderrocs sobre camió o contenidor.
Desmuntatge de llinda metàl·lica formada per un perfil d'acer laminat, amb equip d'oxitall, sense deteriorar els elements constructius contigus. Fins i tot p/p de neteja, aplec, retirada i càrrega manual de runa sobre camió o contenidor.
Inclou: Desmuntatge dels elements. Retirada i apilament del material desmuntat. Neteja de les restes de l'obra. Càrrega del material desmuntat i les restes d'obra sobre camió o contenidor.
Criteri d'amidament de projecte: Longitud mesurada segons documentació gràfica de Projecte.
Criteri de mesura d'obra: S'amidarà la longitud realment desmuntada segons especificacions de Projecte.

| Codi | Ut | Descripció | Rendiment | Preu | Import |
|---|---|---|---|---|---|
| mq08sol010 | h | Equip d'oxitall, amb acetilè com combustible i oxigen com comburente. (maquinària) | 0.126 | 7.37 | 0.93 |
| mo018 | h | Oficial 1ª soldador. (mà d'obra) | 0.157 | 23.67 | 3.72 |
| mo111 | h | Peó ordinari construcció. (mà d'obra) | 0.643 | 19.47 | 12.52 |
| % | % | Costos directes complementaris | 2 % | 17.17 | 0.34 |
|  |  | Costos directes |  |  | 17.51 |
