# Aixecat d'aplacat de rajoles ceràmiques col·locades amb morter, amb mitjans manuals, i càrrega manual d'enderrocs sobre camió o contenidor

- Propietat de l'arxiu: CYPE INGENIEROS, S.A.
- Format: FIEBDC-3/2002
- Divisa: EUR
- Costos indirectes: 3.00 %
- IVA: 21.00 %

## D Demolicions

### DR Revestiments i extrasdossats

#### DRC Xapats

**DRC010** m² Aixecat d'aplacat de rajoles ceràmiques col·locades amb morter, amb mitjans manuals, i càrrega manual d'enderrocs sobre camió o contenidor.
Aixecat d'aplacat de rajoles ceràmiques col·locades amb morter, amb mitjans manuals, sense demolir ni deteriorar la capa base de morter, que quedarà al descobert i preparada per al seu posterior revestiment. Fins i tot p/p de neteja, aplec, retirada i càrrega manual de runa sobre camió o contenidor.
Inclou: Aixecat manual de l'aplacat. Retirada i apilament del material aixecat. Neteja de les restes de l'obra. Càrrega del material aixecat i restes de l'obra sobre camió o contenidor.
Criteri d'amidament de projecte: Superfície mesurada segons documentació gràfica de Projecte.
Criteri de mesura d'obra: S'amidarà la superfície realment desmuntada segons especificacions de Projecte.

| Codi | Ut | Descripció | Rendiment | Preu | Import |
|---|---|---|---|---|---|
| mo113 | h | Peó ordinari construcció. (mà d'obra) | 0.708 | 19.47 | 13.78 |
| % | % | Costos directes complementaris | 2 % | 13.78 | 0.28 |
|  |  | Costos directes |  |  | 14.06 |
