# Demolició de base de paviment de morter d'autoanivellació armat existent a l'interior de l'edifici

- Propietat de l'arxiu: CYPE INGENIEROS, S.A.
- Format: FIEBDC-3/2002
- Divisa: EUR
- Costos indirectes: 3.00 %
- IVA: 21.00 %

## D Demolicions

### DR Revestiments i extrasdossats

#### DRS Terres i paviments

**DRS080** m² Demolició de base de paviment de morter d'autoanivellació armat existent a l'interior de l'edifici, de fins a 8 cm de gruix, amb martell pneumàtic, i càrrega manual d'enderrocs sobre camió o contenidor.
Demolició de base de paviment de morter d'autoanivellació armat existent a l'interior de l'edifici, de fins a 8 cm de gruix, amb martell pneumàtic, sense deteriorar els elements constructius contigus. Inclús p/p de neteja, apilament, retirada i càrrega manual d'enderrocs sobre camió o contenidor.
Inclou: Demolició dels elements. Retirada i arreplegat de enderrocs. Neteja de les restes de l'obra. Càrrega d'enderrocs sobre camió o contenidor.
Criteri d'amidament de projecte: Superfície mesurada segons documentació gràfica de Projecte.
Criteri de mesura d'obra: S'amidarà la superfície realment enderrocada segons especificacions de Projecte.

| Codi | Ut | Descripció | Rendiment | Preu | Import |
|---|---|---|---|---|---|
| mq05mai030 | h | Martell pneumàtic. (maquinària) | 0.238 | 4.08 | 0.97 |
| mq05pdm010a | h | Compressor portàtil elèctric 2 m³/min de cabal. (maquinària) | 0.119 | 3.81 | 0.45 |
| mo112 | h | Peó especialitzat construcció. (mà d'obra) | 0.294 | 20.15 | 5.92 |
| mo113 | h | Peó ordinari construcció. (mà d'obra) | 0.479 | 19.47 | 9.33 |
| % | % | Costos directes complementaris | 2 % | 16.67 | 0.33 |
|  |  | Costos directes |  |  | 17.00 |
