# Desmuntatge de fals sostre enregistrable de plaques de guix laminat, amb mitjans manuals, aplec del material desmuntat i posterior muntatge

- Propietat de l'arxiu: CYPE INGENIEROS, S.A.
- Format: FIEBDC-3/2002
- Divisa: EUR
- Costos indirectes: 3.00 %
- IVA: 21.00 %

## D Demolicions

### DR Revestiments

#### DRT Falsos sostres

**DRT030** m² Desmuntatge de fals sostre enregistrable de plaques de guix laminat, amb mitjans manuals, aplec del material desmuntat i posterior muntatge.
Desmuntatge de fals sostre enregistrable de plaques de guix laminat, amb mitjans manuals i recuperació del material per al seu posterior muntatge en el mateix emplaçament, sense afectar a l'estabilitat de els elements constructius als quals se subjecta. Fins i tot p/p d'aplec i protecció del material desmuntat en obra fins al seu posterior muntatge, neteja, aplec, retirada i càrrega manual d'enderrocs sobre camió o contenidor. Totalment muntat.
Inclou: Desmuntatge dels elements. Aplec i protecció en obra del material que es vagi a tornar a muntar. Muntatge dels elements. Retirada i arreplegat de enderrocs. Neteja de les restes de l'obra. Càrrega d'enderrocs sobre camió o contenidor.
Criteri d'amidament de projecte: Superfície mesurada segons documentació gràfica de Projecte.
Criteri de mesura d'obra: S'amidarà la superfície realment desmuntada i reposada segons especificacions de Projecte.

| Codi | Ut | Descripció | Rendiment | Preu | Import |
|---|---|---|---|---|---|
| mo111 | h | Peó ordinari construcció. (mà d'obra) | 0.365 | 19.47 | 7.11 |
| % | % | Costos directes complementaris | 2 % | 7.11 | 0.14 |
|  |  | Costos directes |  |  | 7.25 |
