# Desmuntatge amb recuperació del material de fals sostre enregistrable de safates metàl·liques, amb mitjans manuals

- Propietat de l'arxiu: CYPE INGENIEROS, S.A.
- Format: FIEBDC-3/2002
- Divisa: EUR
- Costos indirectes: 3.00 %
- IVA: 21.00 %

## D Demolicions

### DR Revestiments

#### DRT Falsos sostres

**DRT040** m² Desmuntatge amb recuperació del material de fals sostre enregistrable de safates metàl·liques, amb mitjans manuals.
Desmuntatge de fals sostre enregistrable de safates metàl·liques, amb mitjans manuals i recuperació del material per a la seva posterior ubicació en altre emplaçament, sense afectar a l'estabilitat de els elements constructius als quals se subjecta. Fins i tot p/p de neteja, aplec, retirada i càrrega manual del material desmuntat i de les restes de l'obra produïts durant els treballs, sobre camió o contenidor.
Inclou: Desmuntatge dels elements. Aplec dels materials a reutilitzar. Retirada i arreplegat de enderrocs. Neteja de les restes de l'obra. Càrrega del material desmuntat i enderrocs sobre camió o contenidor.
Criteri d'amidament de projecte: Superfície mesurada segons documentació gràfica de Projecte.
Criteri de mesura d'obra: S'amidarà la superfície realment desmuntada segons especificacions de Projecte.

| Codi | Ut | Descripció | Rendiment | Preu | Import |
|---|---|---|---|---|---|
| mo078 | h | Ajudant muntador. (mà d'obra) | 0.255 | 20.68 | 5.27 |
| % | % | Costos directes complementaris | 2 % | 5.27 | 0.11 |
|  |  | Costos directes |  |  | 5.38 |
