# Peça d'acabat d'acer prelacat

- Propietat de l'arxiu: CYPE INGENIEROS, S.A.
- Format: FIEBDC-3/2002
- Divisa: EUR
- Costos indirectes: 3.00 %
- IVA: 21.00 %

## H Acabaments i ajudes

### HR Acabats de façana

#### HRR D'acer prelacat

**HRR100** m Peça d'acabat d'acer prelacat.
Peça d'acabament de xapa plegada d'acer prelacat, espessor 0,6 mm, desenvolupament 150 mm i 2 plecs; fixació amb cargols autotaladrants d'acer galvanitzat, i segellat dels junts entre peces i, si s'escau, de les unions amb els murs amb segellador adhesiu monocomponent.
Inclou: Replanteig de les peces. Tall de les peces. Col·locació, aplomat, anivellació i alineació. Resolució de trobades i de punts singulars. Segellat de juntes i neteja.
Criteri d'amidament de projecte: Longitud mesurada segons documentació gràfica de Projecte.
Criteri de mesura d'obra: Es mesurarà la longitud realment executada segons especificacions de Projecte.

| Codi | Ut | Descripció | Rendiment | Preu | Import |
|---|---|---|---|---|---|
| mt12www050 | U | Cargol autoforadant d'acer galvanitzat. (material) | 2.000 | 0.05 | 0.10 |
| mt20rca010ja | m | Peça d'acabament de xapa plegada d'acer prelacat, espessor 0,6 mm, desenvolupament 150 mm i 2 plecs. (material) | 1.000 | 4.29 | 4.29 |
| mt22www010d | U | Cartutx de 290 ml de segellador adhesiu monocomponent, neutre, superelàstic, a base de polímer MS, color transparent, amb resistència a la intempèrie i als raigs UV i elongació fins a ruptura 750%. (material) | 0.200 | 5.29 | 1.06 |
| mo018 | h | Oficial 1ª serraller. (mà d'obra) | 0.139 | 28.86 | 4.01 |
| mo059 | h | Ajudant serraller. (mà d'obra) | 0.139 | 25.36 | 3.53 |
| % | % | Costos directes complementaris | 2 % | 12.99 | 0.26 |
|  |  | Costos directes |  |  | 13.25 |
