# Esglaonat d'escala, mitjançant maó ceràmic buit

- Propietat de l'arxiu: CYPE INGENIEROS, S.A.
- Format: FIEBDC-3/2002
- Divisa: EUR
- Costos indirectes: 3.00 %
- IVA: 21.00 %

## H Acabaments i ajudes

### HY Ajudes

#### HYP Formació d'esglaonat

**HYP010** m Esglaonat d'escala, mitjançant maó ceràmic buit.
Formació d'esglaonat d'escala amb maó ceràmic buit rebut amb morter de ciment, industrial, M-5, sobre la llosa o volta d'escala, com base per la posterior col·locació de l'acabat d'esglaonat.
Inclou: Replanteig i traçat de l'esglaonat en murs. Estesa de cordill entre el primer esglaó i l'últim. Neteja i humectació de la llosa. Formació d'esglaonat.
Criteri d'amidament de projecte: Longitud de l'aresta formada per l'estesa i la davanter, mesurada segons documentació gràfica de Projecte.
Criteri de mesura d'obra: Es mesurarà en l'aresta d'intersecció entre estesa i davanter, la longitud realment executada segons especificacions de Projecte.

| Codi | Ut | Descripció | Rendiment | Preu | Import |
|---|---|---|---|---|---|
| mt04lcc010b | Ut | Maó ceràmic buit (totxana), per revestir, 29x14x7 cm, segons UNE-EN 771-1. (material) | 16.000 | 0.20 | 3.20 |
| mt08aaa010a | m³ | Aigua. (material) | 0.006 | 1.50 | 0.01 |
| mt09mif010ca | t | Morter industrial per a obra de paleta, de ciment, color gris, categoria M-5 (resistència a compressió 5 N/mm²), subministrat en sacs, segons UNE-EN 998-2. (material) | 0.019 | 32.25 | 0.61 |
| mo020 | h | Oficial 1ª construcció. (mà d'obra) | 0.533 | 23.30 | 12.42 |
| mo077 | h | Ajudant construcció. (mà d'obra) | 0.600 | 20.68 | 12.41 |
| % | % | Costos directes complementaris | 2 % | 28.65 | 0.57 |
|  |  | Costos directes |  |  | 29.22 |
