# Panell

- Propietat de l'arxiu: CYPE INGENIEROS, S.A.
- Format: FIEBDC-3/2002
- Divisa: EUR
- Costos indirectes: 3.00 %
- IVA: 21.00 %

## I Instal·lacions

### IC Calefacció, refrigeració, climatització i A.C.S.

#### ICE Emissors per aigua per a calefacció i refrigeració

**ICE045** U Panell.
Panell simple, de xapa d'acer, en instal·lacions d'aigua calenta fins a 6 bar i 110°C, de 300x300x47 mm, emissió calorífica 86 kcal/h per a una diferència mitja de temperatura de 50°C entre el radiador i l'ambient, segons UNE-EN 442-1, inclús taps, reduccions i junts, en instal·lació de calefacció centralitzada per aigua, amb sistema bitub. Inclús clau de pas termostàtica, detentor, purgador automàtic, ancoratges, suports, ràcords de connexió a la canonada de distribució, plafons i tots aquells accessoris necessaris pel seu correcte funcionament. Totalment muntat, connexionat i provat.
Inclou: Replanteig mitjançant plantilla. Fixació en parament mitjançant elements d'ancoratge. Situació i fixació de les unitats. Muntatge d'accessoris. Connexionat amb la xarxa de conducció d'aigua.
Criteri d'amidament de projecte: Nombre d'unitats previstes, segons documentació gràfica de Projecte.
Criteri de mesura d'obra: Es mesurarà el nombre d'unitats realment executades segons especificacions de Projecte.

| Codi | Ut | Descripció | Rendiment | Preu | Import |
|---|---|---|---|---|---|
| mt38emi300aaa1 | U | Panell simple, de xapa d'acer, en instal·lacions d'aigua calenta fins a 6 bar i 110°C, de 300x300x47 mm, emissió calorífica 86 kcal/h per a una diferència mitja de temperatura de 50°C entre el radiador i l'ambient, segons UNE-EN 442-1, inclús taps, reduccions i junts. (material) | 1.000 | 23.00 | 23.00 |
| mt38emi301 | U | Equip per muntatge de radiador de xapa d'acer, compost per suports, purgador automàtic, esprai de pintura per a retocs i demés accessoris necessaris. (material) | 1.000 | 8.60 | 8.60 |
| mt38emi113 | U | Equip per connexió de radiador de xapa d'acer a la canonada de distribució, compost per clau de pas termostàtica, detentor, enllaços i demés accessoris necessaris. (material) | 1.000 | 25.80 | 25.80 |
| mo004 | h | Oficial 1ª calefactor. (mà d'obra) | 0.431 | 29.34 | 12.65 |
| mo103 | h | Ajudant calefactor. (mà d'obra) | 0.431 | 25.25 | 10.88 |
| % | % | Costos directes complementaris | 2 % | 80.93 | 1.62 |
|  |  | Costos directes |  |  | 82.55 |
