# Contenidor prefabricat per a caldera i emmagatzematge d'estelles de fusta

- Propietat de l'arxiu: CYPE INGENIEROS, S.A.
- Format: FIEBDC-3/2002
- Divisa: EUR
- Costos indirectes: 3.00 %
- IVA: 21.00 %

## I Instal·lacions

### IC Calefacció, refrigeració, climatització i A.C.S.

#### ICQ Calderes de biomassa

**ICQ070** U Contenidor prefabricat per a caldera i emmagatzematge d'estelles de fusta.
Contenidor per a caldera de biomassa amb sitja per a estelles de fusta de 20 m³ de capacitat, dimensions exteriors 6000x2980x2710 mm, amb instal·lació per a la impulsió i el retorn de l'aigua de calefacció, cablejat elèctric, xemeneia d'acer, accessoris de seguretat, ventiladors i portes tallafocs (caldera i sistema d'alimentació no inclosos en aquest preu), sobre fonamentació (no inclosa en aquest preu). Totalment muntat.
Inclou: Replanteig. Col·locació del contenidor.
Criteri d'amidament de projecte: Nombre d'unitats previstes, segons documentació gràfica de Projecte.
Criteri de mesura d'obra: Es mesurarà el nombre d'unitats realment executades segons especificacions de Projecte.

| Codi | Ut | Descripció | Rendiment | Preu | Import |
|---|---|---|---|---|---|
| mt38gil600b | U | Contenidor per a caldera de biomassa amb sitja per a estelles de fusta de 20 m³ de capacitat, dimensions exteriors 6000x2980x2710 mm, amb instal·lació per a la impulsió i el retorn de l'aigua de calefacció, cablejat elèctric, xemeneia d'acer, accessoris de seguretat, ventiladors i portes tallafocs (caldera i sistema d'alimentació no inclosos en aquest preu). (material) | 1.000 | 29033.00 | 29033.00 |
| mo003 | h | Oficial 1ª electricista. (mà d'obra) | 5.222 | 29.34 | 153.21 |
| mo102 | h | Ajudant electricista. (mà d'obra) | 5.222 | 25.25 | 131.86 |
| % | % | Costos directes complementaris | 2 % | 29318.07 | 586.36 |
|  |  | Costos directes |  |  | 29904.43 |
