# Interacumulador amb grup hidràulic i centraleta de control, per a producció d'A.C.S

- Propietat de l'arxiu: CYPE INGENIEROS, S.A.
- Format: FIEBDC-3/2002
- Divisa: EUR
- Costos indirectes: 3.00 %
- IVA: 21.00 %

## I Instal·lacions

### IC Calefacció, refrigeració, climatització i A.C.S.

#### ICS Sistemes de conducció d'aigua

**ICS053** U Interacumulador amb grup hidràulic i centraleta de control, per a producció d'A.C.S..
Interacumulador integral per a habitatge unifamiliar, format per: dipòsit d'acer vitrificat de 500 l, 1690 mm d'altura i 770 mm de diàmetre, acabat exterior amb folre de polipropilè enconxat desmuntable, aïllament d'escuma rígida de poliuretà injectat en motllo, serpentí, protecció contra corrosió mitjançant ànode de magnesi amb mesurador de càrrega, grup hidràulic amb bomba, termòmetre, vàlvules d'equilibrat, seguretat, retenció, emplenat i buidat, centraleta electrònica de tipus diferencial amb entrades per a 3 sondes de temperatura Pt1000, sortida per a un relé electromecànic i pantalla de monitorització, per a funcionament manual o automàtic, apagat programable, refrigeració de captadors solars, limitació de les temperatures màximes a l'acumulador i al captador solar, comptador calorífic, dispositiu antiglaç, rellotge horari i avís d'errades. Inclús vàlvules de tall, elements de muntatge i accessoris necessaris per al seu correcte funcionament.
Inclou: Replanteig. Col·locació. Connexionat. Comprovació del seu correcte funcionament.
Criteri d'amidament de projecte: Nombre d'unitats previstes, segons documentació gràfica de Projecte.
Criteri de mesura d'obra: Es mesurarà el nombre d'unitats realment executades segons especificacions de Projecte.

| Codi | Ut | Descripció | Rendiment | Preu | Import |
|---|---|---|---|---|---|
| mt38csg045g | U | Interacumulador integral per a habitatge unifamiliar, format per: dipòsit d'acer vitrificat de 500 l, 1690 mm d'altura i 770 mm de diàmetre, acabat exterior amb folre de polipropilè enconxat desmuntable, aïllament d'escuma rígida de poliuretà injectat en motllo, serpentí, protecció contra corrosió mitjançant ànode de magnesi amb mesurador de càrrega, grup hidràulic amb bomba, termòmetre, vàlvules d'equilibrat, seguretat, retenció, emplenat i buidat, centraleta electrònica de tipus diferencial amb entrades per a 3 sondes de temperatura Pt1000, sortida per a un relé electromecànic i pantalla de monitorització, per a funcionament manual o automàtic, apagat programable, refrigeració de captadors solars, limitació de les temperatures màximes a l'acumulador i al captador solar, comptador calorífic, dispositiu antiglaç, rellotge horari i avís d'errades. (material) | 1.000 | 2530.00 | 2530.00 |
| mt37sve010c | U | Vàlvula d'esfera de llautó niquelat per roscar de 3/4". (material) | 4.000 | 7.30 | 29.20 |
| mt38www011 | U | Material auxiliar per a instal·lacions d'A.C.S. (material) | 1.000 | 1.45 | 1.45 |
| mo004 | h | Oficial 1ª calefactor. (mà d'obra) | 1.944 | 29.34 | 57.04 |
| mo103 | h | Ajudant calefactor. (mà d'obra) | 1.944 | 25.25 | 49.09 |
| % | % | Costos directes complementaris | 2 % | 2666.78 | 53.34 |
|  |  | Costos directes |  |  | 2720.12 |
