# Lluminària. Instal·lació suspesa

- Propietat de l'arxiu: CYPE INGENIEROS, S.A.
- Format: FIEBDC-3/2002
- Divisa: EUR
- Costos indirectes: 3.00 %
- IVA: 21.00 %

## I Instal·lacions

### II Il·luminació

#### III Interior

**III150** U Lluminària. Instal·lació suspesa.
Lluminària lineal, de 1486x85x85 mm, per a 2 làmpades fluorescents T5 de 80 W, amb cos de lluminària format per perfils d'alumini extrudit, acabat termoesmaltat de color gris RAL 9006; tapes finals; difusor òpal d'alta transmitància; reflector interior acabat termoesmaltat, de color blanc; protecció IP20. Inclús làmpades.
Inclou: Replanteig. Muntatge, connexionat i comprovació del seu correcte funcionament.
Criteri d'amidament de projecte: Nombre d'unitats previstes, segons documentació gràfica de Projecte.
Criteri de mesura d'obra: Es mesurarà el nombre d'unitats realment executades segons especificacions de Projecte.

| Codi | Ut | Descripció | Rendiment | Preu | Import |
|---|---|---|---|---|---|
| mt34ode470vf | U | Lluminària lineal, de 1486x85x85 mm, per a 2 làmpades fluorescents T5 de 80 W, amb cos de lluminària format per perfils d'alumini extrudit, acabat termoesmaltat de color gris RAL 9006; tapes finals; difusor òpal d'alta transmitància; reflector interior acabat termoesmaltat, de color blanc; protecció IP20. (material) | 1.000 | 209.58 | 209.58 |
| mt34tuf010h | U | Tub fluorescent T5 de 80 W. (material) | 2.000 | 9.20 | 18.40 |
| mo003 | h | Oficial 1ª electricista. (mà d'obra) | 0.257 | 28.39 | 7.30 |
| mo102 | h | Ajudant electricista. (mà d'obra) | 0.257 | 24.43 | 6.28 |
| % | % | Costos directes complementaris | 2 % | 241.56 | 4.83 |
|  |  | Costos directes |  |  | 246.39 |
