# Airejador d'admissió, cabal màxim 10 l/s, de 1200x80x12 mm, per ventilació mecànica

- Propietat de l'arxiu: CYPE INGENIEROS, S.A.
- Format: FIEBDC-3/2002
- Divisa: EUR
- Costos indirectes: 3.00 %
- IVA: 21.00 %

## I Instal·lacions

### IV Ventilació

#### IVM Ventilació mecànica per a habitatges

**IVM010** U Airejador d'admissió, cabal màxim 10 l/s, de 1200x80x12 mm, per ventilació mecànica.
Subministre i muntatge d'airejador d'admissió, d'alumini lacat en color a escollir de la carta RAL, cabal màxim 10 l/s, de 1200x80x12 mm, amb obertura de 800x12 mm, aïllament acústic de 39 dBA i filtre antipol·lució, per a col·locar en posició horitzontal damunt de la tancaments exteriors d'alumini o PVC, fins a 80 mm de profunditat, per ventilació mecànica. Inclús accessoris de muntatge. Totalment muntat.
Inclou: Replanteig. Fixació del airejador damunt de la fusteria.
Criteri d'amidament de projecte: Nombre d'unitats previstes, segons documentació gràfica de Projecte.
Criteri de mesura d'obra: Es mesurarà el nombre d'unitats realment executades segons especificacions de Projecte.

| Codi | Ut | Descripció | Rendiment | Preu | Import |
|---|---|---|---|---|---|
| mt20sva235a | U | Airejador d'admissió, d'alumini lacat en color a escollir de la carta RAL, cabal màxim 10 l/s, de 1200x80x12 mm, amb obertura de 800x12 mm, aïllament acústic de 39 dBA i filtre antipol·lució tipus S30, per a col·locar en posició horitzontal damunt de la tancaments exteriors d'alumini o PVC, fins a 80 mm de profunditat. (material) | 1.000 | 44.72 | 44.72 |
| mo011 | h | Oficial 1ª muntador. (mà d'obra) | 0.191 | 24.08 | 4.60 |
| mo080 | h | Ajudant muntador. (mà d'obra) | 0.191 | 20.68 | 3.95 |
| % | % | Costos directes complementaris | 2 % | 53.27 | 1.07 |
|  |  | Costos directes |  |  | 54.34 |
