# Tractament d'humitats per capil·laritat en murs deteriorats. CAPA BASE: morter de calç

- Propietat de l'arxiu: CYPE INGENIEROS, S.A.
- Format: FIEBDC-3/2002
- Divisa: EUR
- Costos indirectes: 3.00 %
- IVA: 21.00 %

## R Revestiments i extradossats

### RL Tractaments superficials de protecció

#### RLT Antihumitat

**RLT005** m² Tractament d'humitats per capil·laritat en murs deteriorats. CAPA BASE: morter de calç, tipus GP CSIV W1, segons UNE-EN 998-1, color blanc, compost per calç hidràulica natural NHL 3,5, putzolanes, àrids seleccionats i altres additius, de 5 mm d'espessor, aplicat en una capa; CAPA DE REGULARITZACIÓ: morter de calç, tipus R CSII W0, segons UNE-EN 998-1, color blanc, compost per calç hidràulica natural NHL 3,5, putzolanes, àrids seleccionats, fibres i additius, aplicat en una capa, de 20 mm de gruix mitjà; CAPA D'ACABAT: morter de calç, tipus GP CSIV W2, segons UNE-EN 998-1, color blanc, compost per calç hidràulica natural NHL 3,5, segons UNE-EN 459-1, putzolanes, àrids seleccionats i additius, amb molt baix contingut de substàncies orgàniques volàtils (VOC), aplicat en una capa, de 2 mm de gruix mitjà. Inclús líquid antisalnitre, per a neteja d'eflorescències salines.
Tractament d'humitats per capil·laritat en murs deteriorats. CAPA BASE: morter de calç, tipus GP CSIV W1, segons UNE-EN 998-1, color blanc, compost per calç hidràulica natural NHL 3,5, putzolanes, àrids seleccionats i altres additius, de 5 mm d'espessor, aplicat en una capa; CAPA DE REGULARITZACIÓ: morter de calç, tipus R CSII W0, segons UNE-EN 998-1, color blanc, compost per calç hidràulica natural NHL 3,5, putzolanes, àrids seleccionats, fibres i additius, aplicat en una capa, de 20 mm de gruix mitjà; CAPA D'ACABAT: morter de calç, tipus GP CSIV W2, segons UNE-EN 998-1, color blanc, compost per calç hidràulica natural NHL 3,5, segons UNE-EN 459-1, putzolanes, àrids seleccionats i additius, amb molt baix contingut de substàncies orgàniques volàtils (VOC), aplicat en una capa, de 2 mm de gruix mitjà. Inclús líquid antisalnitre, per a neteja d'eflorescències salines.
Inclou: Neteja de la superfície suport. Execució de la capa base. Realització de mestres. Estesa del morter de regularització. Allisat del parament passant una regla sobre les mestres. Execució de la capa d'acabat.
Criteri d'amidament de projecte: Superfície mesurada segons documentació gràfica de Projecte.
Criteri de mesura d'obra: Es mesurarà la superfície realment executada segons especificacions de Projecte.
Criteri de valoració econòmica: El preu no inclou la preparació del suport.

| Codi | Ut | Descripció | Rendiment | Preu | Import |
|---|---|---|---|---|---|
| mt08aaa010a | m³ | Aigua. (material) | 0.011 | 1.50 | 0.02 |
| mt27thr010a | l | Líquid antisalnitre, per a neteja d'eflorescències salines incolor, a base de resines acríliques en dispersió aquosa i additius especials, permeable al vapor d'aigua, antifloridura i antiverdet, per a aplicar amb brotxa o corró. (material) | 0.330 | 13.73 | 4.53 |
| mt28mmr005b | kg | Morter de calç, tipus GP CSIV W1, segons UNE-EN 998-1, color blanc, compost per calç hidràulica natural NHL 3,5, putzolanes, àrids seleccionats i altres additius, com capa base, per a reparació de paraments amb humitats o taques salines. (material) | 7.500 | 0.85 | 6.38 |
| mt28mmr010b | kg | Morter de calç tipus R CSII W0, segons UNE-EN 998-1, color blanc, compost per calç hidràulica natural NHL 3,5, putzolanes, àrids seleccionats, fibres i additius, permeable al vapor d'aigua, com capa de regularització, per a reparació de paraments amb humitats o taques salines. (material) | 30.000 | 0.81 | 24.30 |
| mt28mmr020c | kg | Morter de calç, tipus GP CSIV W2, segons UNE-EN 998-1, color blanc, compost per calç hidràulica natural NHL 3,5, segons UNE-EN 459-1, putzolanes, àrids seleccionats i additius, amb molt baix contingut de substàncies orgàniques volàtils (VOC), permeable al vapor d'aigua, com capa d'acabat, per a reparació de paraments amb humitats o taques salines. (material) | 2.800 | 0.67 | 1.88 |
| mo039 | h | Oficial 1ª revocador. (mà d'obra) | 0.652 | 25.08 | 16.35 |
| mo079 | h | Ajudant revocador. (mà d'obra) | 0.652 | 22.78 | 14.85 |
| % | % | Costos directes complementaris | 2 % | 68.31 | 1.37 |
|  |  | Costos directes |  |  | 69.68 |
