# Base de morter autoanivellant de ciment "HOLCIM", de capa gruixuda

- Propietat de l'arxiu: CYPE INGENIEROS, S.A.
- Format: FIEBDC-3/2002
- Divisa: EUR
- Costos indirectes: 3.00 %
- IVA: 21.00 %

## R Revestiments i extradossats

### RS Paviments

#### RSB Bases de paviment i grans recrescuts

**RSB028** m² Base de morter autoanivellant de ciment "HOLCIM", de capa gruixuda.
Base per a paviment interior, de 35 mm d'espessor, de morter autoanivellant, Tector Nivel 50 "HOLCIM", CT - C25 - F6 segons UNE-EN 13813, a base de ciment, resistència a compressió > 25.000 kN/m² i resistència a flexió > 6.000 kN/m², abocat amb mescladora-bombejadora, sobre làmina d'aïllament per a formació de terra flotant; i posterior aplicació d'agent filmogen, (0,15 l/m²). Inclús banda de panell rígid de poliestirè expandit per a la preparació dels junts perimetrals de dilatació.
Criteri de valoració econòmica: El preu no inclou la làmina d'aïllament.
Inclou: Replanteig i marcat de nivells. Preparació de les juntes perimetrals de dilatació. Estès del morter mitjançant bombament. Aplicació de l'agent filmogen.
Criteri d'amidament de projecte: Superfície mesurada segons documentació gràfica de Projecte.
Criteri de mesura d'obra: Es mesurarà la superfície realment executada segons especificacions de Projecte, sense deduir la superfície ocupada pels pilars situats dintre del seu perímetre.

| Codi | Ut | Descripció | Rendiment | Preu | Import |
|---|---|---|---|---|---|
| mt16pea020a | m² | Panell rígid de poliestirè expandit, segons UNE-EN 13163, mecanitzat lateral recte, de 10 mm d'espessor, resistència tèrmica 0,25 m²K/W, conductivitat tèrmica 0,036 W/(mK), per junta de dilatació. (material) | 0.100 | 0.92 | 0.09 |
| mt09mal040d | kg | Morter autoanivellant, Tector Nivel 50 "HOLCIM", CT - C25 - F6 segons UNE-EN 13813, a base de ciment, resistència a compressió > 25.000 kN/m² i resistència a flexió > 6.000 kN/m², per a espessors de 0,8 a 5 cm, utilitzat en anivellació de paviments. (material) | 70.000 | 0.45 | 31.50 |
| mt08cur020a | l | Agent filmogen, per la cura de formigons i morters. (material) | 0.150 | 1.56 | 0.23 |
| mq06pym020 | h | Mescladora-bombadora per morters autoanivellants. (maquinària) | 0.093 | 10.91 | 1.01 |
| mo031 | h | Oficial 1ª aplicador de morter autoanivellant. (mà d'obra) | 0.043 | 28.42 | 1.22 |
| mo069 | h | Ajudant aplicador de morter autoanivellant. (mà d'obra) | 0.033 | 25.28 | 0.83 |
| % | % | Costos directes complementaris | 2 % | 34.88 | 0.70 |
|  |  | Costos directes |  |  | 35.58 |
