# Retirada d'aïllament tèrmic de canonada

- Propietat de l'arxiu: CYPE Ingenieros S.A.
- Format: FIEBDC-3/2016
- Programa: Generador de preus de la construcció. CYPE Ingenieros, S.A.
- Data: 17/06/2024
- Divisa: EUR
- Costos indirectes: 3 %
- IVA: 21 %

## D Demolicions

### DN Aïllaments e impermeabilitzacions

#### DNA Canonades i baixants

**DNA010** m Retirada d'aïllament tèrmic de canonada.
Retirada d'aïllament tèrmic de canonada de fins a 50 mm de diàmetre, en instal·lació superficial, amb mitjans manuals, i càrrega manual sobre camió o contenidor.
Inclou: Retirada de l'element. Aplec del material retirat. Neteja de les restes de l'obra. Càrrega manual del material retirat i restes de l'obra sobre camió o contenidor.
Criteri d'amidament de projecte: Longitud mesurada segons documentació gràfica de Projecte.
Criteri de mesura d'obra: S'amidarà la longitud realment desmuntada segons especificacions de Projecte.

| Codi | Ut | Descripció | Rendiment | Preu | Import |
|---|---|---|---|---|---|
| mo008 | h | Oficial 1ª lampista. (mà d'obra) | 0.035 | 29.34 | 1.027 |
| mo107 | h | Ajudant lampista. (mà d'obra) | 0.035 | 25.25 | 0.884 |
| % | % | Costos directes complementaris | 2 % | 1.911 | 0.038 |
|  |  | Costos directes |  |  | 1.949 |
