# Eliminació de revestiment de guix aplicat sobre parament vertical de fins a 3 m d'altura

- Propietat de l'arxiu: CYPE INGENIEROS, S.A.
- Format: FIEBDC-3/2002
- Divisa: EUR
- Costos indirectes: 3.00 %
- IVA: 21.00 %

**DRF020** m² Eliminació de revestiment de guix aplicat sobre parament vertical de fins a 3 m d'altura, amb martell elèctric, sense deteriorar la superfície suport, que quedarà al descobert i preparada per al seu posterior revestiment, i càrrega manual sobre camió o contenidor.
Eliminació de revestiment de guix aplicat sobre parament vertical de fins a 3 m d'altura, amb martell elèctric, sense deteriorar la superfície suport, que quedarà al descobert i preparada per al seu posterior revestiment, i càrrega manual sobre camió o contenidor.
Inclou: Eliminació del revestiment. Retirada i arreplegat de enderrocs. Neteja de les restes de l'obra. Càrrega manual d'enderrocs sobre camió o contenidor.
Criteri d'amidament de projecte: Superfície mesurada segons documentació gràfica de Projecte.
Criteri de mesura d'obra: S'amidarà la superfície realment enderrocada segons especificacions de Projecte.

| Codi | Ut | Descripció | Rendiment | Preu | Import |
|---|---|---|---|---|---|
| mq05mai040 | h | Martell elèctric. (maquinària) | 0.256 | 2.80 | 0.72 |
| mo113 | h | Peó ordinari construcció. (mà d'obra) | 0.350 | 20.46 | 7.16 |
| % | % | Costos directes complementaris | 2 % | 7.88 | 0.16 |
|  |  | Costos directes |  |  | 8.04 |
