# Drenatge de cambra d'aire ventilada en tancament de façana

- Propietat de l'arxiu: CYPE INGENIEROS, S.A.
- Format: FIEBDC-3/2002
- Divisa: EUR
- Costos indirectes: 3.00 %
- IVA: 21.00 %

**NIF100** m Drenatge de cambra d'aire ventilada en tancament de façana, amb tub de desguàs de PVC col·locat en orificis practicats en la fulla exterior del tancament, per a evacuació directa a l'exterior de l'aigua filtrada o condensada en la cambra d'aire, recollida a través de canal de drenatge realitzat "in situ", amb forma de mitja canya, amb morter de ciment, industrial, amb additiu hidròfug, M-15, acabat brunyit, i impermeabilitzat amb un revestiment elàstic a base de copolímers, aplicat en capes successives amb corró o brotxa.
Drenatge de cambra d'aire ventilada en tancament de façana, amb tub de desguàs de PVC col·locat en orificis practicats en la fulla exterior del tancament, per a evacuació directa a l'exterior de l'aigua filtrada o condensada en la cambra d'aire, recollida a través de canal de drenatge realitzat "in situ", amb forma de mitja canya, amb morter de ciment, industrial, amb additiu hidròfug, M-15, acabat brunyit, i impermeabilitzat amb un revestiment elàstic a base de copolímers, aplicat en capes successives amb corró o brotxa.
Inclou: Replanteig i realització d'orifici de desguàs en la fulla exterior del tancament. Col·locació i fixació del tub. Execució amb morter de l'angle a mitja canya. Aplicació de les capes de revestiment impermeabilitzant.
Criteri d'amidament de projecte: Longitud mesurada segons documentació gràfica de Projecte.
Criteri de mesura d'obra: Es mesurarà la longitud realment executada segons especificacions de Projecte.

| Codi | Ut | Descripció | Rendiment | Preu | Import |
|---|---|---|---|---|---|
| mt36tie010aa | m | Tub de PVC, sèrie B, de 32 mm de diàmetre i 3 mm de gruix, amb extrem atrompetat, segons UNE-EN 1329-1. (material) | 0.200 | 1.35 | 0.27 |
| mt08aaa010a | m³ | Aigua. (material) | 0.006 | 1.50 | 0.01 |
| mt09mif010la | t | Morter industrial per a obra de paleta, de ciment, color gris, amb additiu hidròfug, categoria M-15 (resistència a compressió 15 N/mm²), subministrat en sacs, segons UNE-EN 998-2. (material) | 0.019 | 41.79 | 0.79 |
| mt28rco010d | kg | Revestiment elàstic, color vermell teula, a base de copolímers acrílics en dispersió aquosa, 1,35 g/cm³ de densitat i 110-130 poises de viscositat Brookfield RVT a 20 °C, segons UNE 53413 i UNE 53410. (material) | 1.000 | 4.30 | 4.30 |
| mo113 | h | Peó ordinari construcció. (mà d'obra) | 0.226 | 19.83 | 4.48 |
| % | % | Costos directes complementaris | 2 % | 9.85 | 0.20 |
|  |  | Costos directes |  |  | 10.05 |
