# Impermeabilització mitjançant revestiment elàstic, color gris, armat amb malla de fibra de vidre

- Propietat de l'arxiu: CYPE INGENIEROS, S.A.
- Format: FIEBDC-3/2002
- Divisa: EUR
- Costos indirectes: 3.00 %
- IVA: 21.00 %

**NIR010** m² Impermeabilització mitjançant revestiment elàstic, color gris, armat amb malla de fibra de vidre.
Formació de revestiment elàstic en qualsevol element constructiu situat a la intempèrie i que no es trobi en presència constant d'aigua, mitjançant l'aplicació d'una primera capa d'impermeabilitzant a força de copolímers acrílics en dispersió aquosa, de color gris, diluït al 50%, aplicat amb corró o brotxa, sobre la qual es col·loca una malla de fibra de vidre, de 58 g/m², 650 N/50 mm de resistència a tracció en ordit i en trama, i posterior aplicació successiva de dues capes d'impermeabilitzant a base de copolímers, de color gris, sense diluir.
Inclou: Neteja i preparació del suport. Aplicació de la primera capa del revestiment. Col·locació de l'armadura. Aplicació de les capes posteriors del revestiment.
Criteri d'amidament de projecte: Superfície mesurada segons documentació gràfica de Projecte.
Criteri de mesura d'obra: Es mesurarà la superfície realment executada segons especificacions de Projecte.

| Codi | Ut | Descripció | Rendiment | Preu | Import |
|---|---|---|---|---|---|
| mt28rco010b | kg | Revestiment elàstic, color gris, a base de copolímers acrílics en dispersió aquosa, 1,35 g/cm³ de densitat i 110-130 poises de viscositat Brookfield RVT a 20 °C, segons UNE 53413 i UNE 53410. (material) | 2.000 | 4.30 | 8.60 |
| mt28rco020a | m² | Malla de fibra de vidre, de 58 g/m², 650 N/50 mm de resistència a tracció en ordit i en trama. (material) | 1.200 | 1.29 | 1.55 |
| mo032 | h | Oficial 1ª aplicador de productes impermeabilitzants. (mà d'obra) | 0.260 | 23.78 | 6.18 |
| mo070 | h | Ajudant aplicador de productes impermeabilitzants. (mà d'obra) | 0.260 | 21.14 | 5.50 |
| % | % | Costos directes complementaris | 2 % | 21.83 | 0.44 |
|  |  | Costos directes |  |  | 22.27 |
